# Kreis HS WP BKE Neubau
Angebotsaufforderung (GAEB DA XML 3.3, DA83)
Projekt: 2025-...
Währung: EUR
Ausführungsbeginn: 07.09.2026
Ausführungsende: 31.10.2026
Erstellt mit: GXML Toolbox V3.3 R20220330, ORCA AVA 27 27.00.00, 13.07.2026

## BAU- UND ANLAGENBESCHREIBUNG
BAU- UND ANLAGENBESCHREIBUNG

Sanierung der Heizzentrale im "Neubau" des Berufskolleg
Erkelenz, Aachener Straße, 41812 Erkelenz.
Der Bauherr der Maßnahme ist der Kreis Heinsberg,
Valkenburger Straße 45, 52525 Heinsberg.

Zuvor wurde das Dach energetisch saniert. Alle
Heizkörper im Gebäude wurden ersetzt.

Die Heizzentrale (Gaskessel) im Kellergeschoss ist
abgängig, diese wird inkl. Kamin etc. vollumfänglich
zurückgebaut.

Das Gebäude wird zukünftig regenereativ, durch eine
Luft/ Wasser Wärmepumpen, betrieben, bei einer Heizlast von ca. 58kW.

Hierfür werden einige Heizkörper gegen
leistungsfähigere ausgetauscht, um den niedrigeren
Vorlauftemperaturen Rechnung tragen zu können.
Hinsichtlich des hydraulischen Abgleichs werden alle
Heizkörperventile,  welche noch nicht dynamsich sind,
durch dynamische ersetzt.

Die Außeneinheit der-Wärmepumpe (Monoblock R290) wird
seitlich in Richtung Schulhof an der Fassade des
Gebäudes in einem abgesperrten Schotterbereich
errichtet.

Die gesamte Baumaßnahme soll bis zum Beginn der
Heizperiode ausgeführt sein, der Austausch der
Heizkörper erfolgt zwingend in den Herbstferien

Die Ausschreibung enthält jeweils eine Fabrikats- und
Typenvorgabe, sowie die Möglichkeit ein gleichwertiges
Bieterfabrikat/Typ anzugeben. Wird bei der
Fabrikats-/ Typenabfrage keine entsprechende Angabe
gemacht, so gilt das vorgegebene Leitfabrikat als
verbindlich angeboten und wird Vertragsbestandteil.
Wird ein anderes Fabrikat eingetragen, sind dem
Angebot entsprechende aussagekräftige Unterlagen
beizufügen.

## ALLGEMEINE VORBEMERKUNGEN
ALLGEMEINE VORBEMERKUNGEN

Diese Vorbemerkungen sind Vertragsbestandteil des
Leistungsverzeichnisses und bei der Kalkulation
aller nachstehenden Einheitspreise zu berücksichtigen.

Bei der Baumaßnahme handelt es sich um den
Neubau einer zweigeschossigen Kindertagesstätte,
Bauxhof 38, 41812 Erkelenz.
Der Bauherr der Maßnahme ist die Stadt Erkelenz,
Johannismarkt 17, 41812 Erkelenz.

Dieses Leistungsverzeichnis enthält nachfolgend
aufgeführte Arbeiten. Die Arbeiten sind unter Beachtung
der jeweiligen DIN auszuführen.

1. Raumlufttechnische Anlagen DIN 18379
2. Kältetechnische Anlagen DIN 18379
3. Heiz- und zentrale Wassererwärmungsanlagen DIN 18380
4. Gas-, Wasser- u. Entwässerungsanlagen DIN 18381
5. Dämmarbeiten DIN18421

Grundlage zur Ausführung ist des Weiteren die
DIN18 299 Allgemeine Regelung für Bauarbeiten jeder
Art.

Es wird besonders darauf hingewiesen, dass die im
Leistungsverzeichnis näher beschriebenen Leistungen mit
der größten handwerklichen Sorgfalt auszuführen sind.
Während der Ausführung der Arbeiten muss
insbesondere darauf geachtet werden, dass keinerlei
Beschädigungen und Verschmutzungen an
Einrichtungsgegenständen und den übrigen Bauteilen
entstehen.

Geeignete Schutzvorkehrungen sind vor Ausführung der
Arbeiten zu treffen. Diese Leistungen sind in den
Einheitspreisen mit einzukalkulieren.

Alle Lieferungen und Leistungen sind frei
Verwendungsstelle zu verstehen.

In den Einheitspreisen inbegriffen ist die Lieferung
aller Materialien und Zubehörteile für die Ausführung
der Leistungen des Leistungsverzeichnisses, Werkzeuge,
Transporte, Vorarbeiten, Nebenarbeiten und Leistungen,
die zur sachgemäßen Ausführung der geforderten Arbeiten
notwendig sind. Die Arbeitsstellen sind stets sauber zu
halten. Verpackungs- und Materialreste sind ohne
besonderen Hinweis der Bauleitung zu beseitigen
und abzufahren.

Alle Arbeiten sind mit Fotos zu dokumentieren.

Grundlage für die Vergabe, Auftragserteilung,
Ausführung, Abrechnung und Gewährleistung ist die VOB
Teil A-B-C neuester Fassung.

Mit den im Leistungsverzeichnis enthaltenen Angaben
über Bauteile und Materialien gelten auch die
Herstellungs- und Ablaufvorgänge bis zur fertigen
Leistung unter Zugrundelegung der anerkannten Regeln
der Technik und Bestimmungen der jeweils gültigen DIN
als beschrieben.

Enthalten die Ausschreibungsunterlagen nach Auffassung
des Bieters Unklarheiten, die die Preisermittlung
beeinflussen können, so hat der Bieter die
ausschreibende Stelle vor Angebotsabgabe darauf
hinzuweisen und um Klärung zu bitten.

Auf Anforderung sind Nachweise zur Gleichwertigkeit
innerhalb von 48 Stunden beizubringen, wenn von dem in
der Leistungsbeschreibung beispielhaft benannten
Materialien, Produkten oder Verfahren abgewichen wird.
Wenn der Bieter in der Zeile "Fabrikat des Bieters . ."
kein Produkt benennt, wird vorausgesetzt, dass das
ausgeschriebene Produkt verarbeitet wird. Alle
verwendeten Materialien sind gem.
Herstellervorschriften zu verarbeiten.

Schutt und Materialreste sind ohne besonderen Hinweis
der Bauleitung abzufahren. Die hierfür anfallenden
Kosten sind in den Einheitspreisen mit
einzukalkulieren.

Es wird empfohlen die örtlichen Verhältnisse vor Abgabe
des Angebotes zu überprüfen.

Alle erforderlichen Maße zur Ausführung der Arbeiten
sind an Ort und Stelle zu nehmen.

Abweichungen von den angegebenen Maßen im
Leistungsverzeichnis von +- 50mm bleiben bei der
Abrechnung unberücksichtigt.

Vom Auftragnehmer ist zu beachten, dass sämtliche
Arbeiten in einem Wohngebiet stattfinden, insbesondere
ist die Lärmbelästigung auf ein Minimum zu reduzieren.

Der Baustrom sowie das Bauwasser wird durch den
Bauherrn zur Verfügung gestellt.

## TECHNISCHE VORBEMERKUNGEN
TECHNISCHE VORBEMERKUNGEN

Soweit für die zu liefernden Stoffe und Bauteile keine
Normen vorhanden sind, hat der Auftragnehmer vor
Ausführung der Arbeiten die Verwendbarkeit selbst
nachzuweisen.

Die Wahl des Bauverfahrens und -ablaufes sowie die Wahl
und der Einsatz der Baugeräte sind Sache des
Auftragnehmers.

Der Materialverschnitt ist in die jeweiligen
Einheitspreise einzukalkulieren.

Die Abrechnung der Leistungen erfolgt nach gemeinsamen
Aufmaß mit der Bauleitung.

Die Lagerung der Materialien innerhalb der Baustelle
ist mit der Bauleitung vor Anlieferung abzustimmen.

Bezüglich der Maßhaltigkeit von Bauteilen und
Gesamtbauwerk gilt DIN 18201 und DIN 18202. Für den
Einbau vorgefertigter Bauteile gilt DIN 18203.

## ZUSAMMENFASSUNG LEISTUNGSUMFANG AUSSCHREIBUNG
ZUSAMMENFASSUNG LEISTUNGSUMFANG AUSSCHREIBUNG

Die vorliegende Ausschreibung umfasst folgende
Leistungen:

- ca. 145m Rohr Heizung nichtrostender Stahl 15-76,1mm
- ca. 145m Rohrdämmung Heizung 15-76,1mm
- ca. 120m PVC-Mantel Rohrdämmung Heizung 15-54mm
- ca. 15m wetterfeste Verkleidung (Alu)
  Rohr nichtrostender Stahl DN65außen
- ca. 14m Abschottung Dämmschale DN12-50
- 1 Stk. Luft/Wasser-Wärmepumpe 43/60
  inkl. Regelung u. Aufstellung sowie Unterkonstruktion
  u. Fundament
- 1 Stk. Ölprotektorwanne inkl. Ableitung u.
  Begleitheizung
- 5 Stk. Pumpengruppe DN25-40
- 1 Stk. Energiespeicher 500l
- 3 Stk. Heizstab 6kW
- 1 Stk. Hydraulische Weiche 300kW
- 2 Stk. MAG
- 1 Stk. Elektroverdrahtung Gesamtanlage
- 1 Stk. Inbetrieb-/Funktionsabnahme/ Einweisung
- 12 Stk. Heizkörper Austausch
- 100 Stk. Dynamische Heizkörper Regulierventile
  nachrüsten
- 1Stk. Gaskessel 120kW demontieren u. entsorgen
- 1 Stk. 18m Kamin inkl. Abgasanlage demontieren u.
  entsorgen

## Allgemeine und spezielle Vorbemerkungen
Für die Bewerbung und Ausführung gelten nachfolgende Vertragsbedingungen (§§ 305 ff. BGB):

1. "Vergabe und Vertragsordnung für Bauleistungen" VOB Teil B (DIN 1961) zur Zeit der Auftragsvergabe gültige Fassung, "Zusätzliche Vertragsbedingungen" Vertragsbedingungen, die allgemein die VOB Teil B (DIN 1961) ergänzen oder in VOB Teil B vorbehaltene Abweichungen regeln (siehe weitere Vergabeunterlagen), "Besondere Vertragsbedingungen" Vertragsbedingungen, die für die Erfordernisse des Einzelfalls die VOB Teil B (DIN 1961) sowie etwaige zusätzliche Vertragsbedingungen ergänzen oder ändern (siehe weitere Vergabeunterlagen),

1." Allgemeine technische Vertragsbedingungen für Bauleistungen" VOB
 Teil C sowie
2. die gesetzlichen Vorschriften über die Preisbildung, insbesondere die  Verordnung über die Baupreisbildung (Baupreisverordnung)
 soweit nachstehend nichts anderes vereinbart ist.

Das Angebot ist bei postalischer Abgabe in dem beigefügten Umschlag fest verschlossen bis zum Öffnungstermin beim Kreis Heinsberg, Valkenburger Str. 45, 52525 Heinsberg einzureichen.

Der Auftraggeber verfährt nach der "Vergabe- und Vertragsordnung für
Bauleistungen", Teil A "Allgemeine Vergabebestimmung" (VOB/A). Die VOB/A findet mit Ausnahme von § 15 VOB/A sinngemäß Anwendung. Die VOB/A wird
nicht Vertragsbestandteil; ein Rechtsanspruch des Bieters auf dieAnwendung besteht nicht.

Der Auftrag wird nur erteilt, wenn bei Aufträgen von mehr als 10.000,- Euro eine Bescheinigung über den Abschluss einer Betriebshaftpflichtversicherung mit mindestens

- 3.000.000,- Euro gegen Personenschäden und
- 1.000.000,- Euro gegen Sachschäden

vorgelegt wird.

Die Vergabestelle bittet auch darum, eine Fotokopie der
Freistellungsbescheinigung gemäß § 48b des Einkommensteuergesetzes Ihres
zuständigen Finanzamtes einzureichen. Andernfalls ist sie gehalten vom Rechnungsbetrag über die Bauleistungen ein Abzug in Höhe von 15 v. H.
einzubehalten und diesen Betrag an Ihr zuständiges Finanzamt abzuführen.
Der Auftragnehmer hat die Leistung unter eigener Verantwortung nach dem
Vertrag auszuführen. Dabei hat er die anerkannten Regeln der Technik und die gesetzlichen und behördlichen Bestimmungen zu beachten. Die Ausführung ist nach den verbindlichen Fristen (Vertragsfristen) zu beginnen, angemessen zu fördern und zu vollenden.

Stundenlohnarbeiten dürfen nur auf ausdrückliche Anordnung der Bauleitung ausgeführt werden. Die Stundenlöhne sind jeweils zu vereinbaren, wenn im Angebot keine Angabe hierüber bestehen.

Das Angebot muss rechtsverbindlich unterschrieben und mit Firmenstempel
versehen sein. Bietergemeinschaften, die sich im Auftragsfall zu einer
Arbeitsgemeinschaft zusammenschließen wollen, haben mit ihrem Angebot eine von allen Mitgliedern rechtsverbindlich unterschriebene Erklärung abzugeben, in der alle Mitglieder aufgeführt sind und der bevollmächtigte Vertreter bezeichnet ist. Diese Erklärung muss weiterhin die Verpflichtung enthalten, dass der bevollmächtigte Vertreter die Mitglieder gegenüber dem Auftraggeber rechtsverbindlich vertritt und dass alle Mitglieder als Gesamtschuldner haften. Die Einheitspreise sind Festpreise für die Dauer der Ausführungszeit der geforderten Leistungen und werden weder durch Material- noch Lohnerhöhungen verändert.

Die prüffähigen Rechnungen sowie die dazugehörigen Abrechnungsunterlagen sind elektronisch an die folgende E-Mail-Adresse zu senden:
Baumassnahmen@Kreis-Heinsberg.de

Im Übrigen gelten für die Abrechnung die Bestimmungen der VOB/ VOL, jeweils die neueste Fassung. Hat der Bieter eine Vereinbarung über die Preisbildung mit anderen Bietern oder Fachverbänden und dgl. getroffen, so ist er verpflichtet, diese bei Einreichung seines Angebotes anzugeben. Bei Übertretung dieser Vorschrift steht dem Auftraggeber der Rücktritt vom Vertrage frei. Bei
Ausschreibung nach Losen behält der Auftraggeber sich vor, diese auch einzeln zu vergeben.

Weichen die ausgeführten Massen der unter einem Einheitspreis erfassten
Leistung oder der Gesamtleistung um nicht mehr als 10 v. H. von dem im Angebot vorgegebenen Umfang ab, so gilt der vertragliche Einheitspreis.
Für die über 10 v. H. hinausgehende Über- oder Unterschreitung des
Mengenansatzes werden Mehr- oder Minderkosten nur nach vorheriger
Preisvereinbarung gewährt. Fällt eine im Angebot nicht vorgesehene Leistung durch örtlich bedingte Gegebenheiten an, so ist der Anspruch der Vergütung mit dem Auftraggeber zu vereinbaren, bevor mit der Ausführung der Leistung begonnen wird. Werden die Kosten nach der Durchführung der Arbeiten geltend gemacht, so werden hierfür ortsübliche Preise zugrunde gelegt.

Der Auftragnehmer hat die für die Ausführung und Fertigstellung seiner Arbeiten erforderlichen Unterlagen und Zeichnungen rechtzeitig beim Auftraggeber zu beschaffen. Die Abnahme der fertigen Leistung erfolgt auf Grundlage § 12 Abs.4
VOB/B als förmliche Abnahme. Der Auftraggeber kann Teilabnahmen von
Einzelgewerken verlangen. Die Teilabnahmen werden als Niederschrift gefertigt und vom Auftragnehmer und Auftraggeber (bzw. dessen Vertreter) unterschrieben.

Bei den Abnahmen festgestellte Ausführungsmängel werden in der Niederschrift aufgeführt und sind innerhalb von 10 Arbeitstagen zu beseitigen. Eine Nachabnahme ist vom Auftragnehmer unverzüglich zu beantragen. Nicht vertrags- und normgerechte Leistungen werden zurückgewiesen.
Berichtigungskosten gehen zu Lasten des Auftragnehmers. Eine Nutzung
fertiggestellter Bauwerke oder Bauwerksteile durch den Auftraggeber gilt nicht als Abnahme. Eine endgültige Abnahme der Arbeiten - die Schlussabnahme - erfolgt in jedem Fall erst nach vollständiger und ordnungsgemäßer Erfüllung aller aus dem Auftrag herrührender Leistungen. Über diese Schlussabnahme wird eine Abnahmebescheinigung ausgestellt, die vom Auftragnehmer anzuerkennen ist.
Die über die gesamte Bauzeit hin dauernde Unterhaltungsverpflichtung erlischt erst nach Ausfertigung dieser Schlussabnahmebescheinigung. Unterliegen die Leistungen einer behördlichen oder sonstigen Abnahme, erfolgt die Schlussabnahme der Bauleistung erst nach der behördlichen Abnahme.

Zahlungen erfolgen nur unbar auf ein vom Bieter zu benennendes Konto.

Bank:______________

BLZ:__________________

IBAN:_________________________________________

Abtretungen bedürfen der vorherigen Zustimmung durch den Auftraggeber.
Gerichtsstand ist der Sitz des Auftraggebers. Die Ausführung der vertraglichen
Leistungen ist grundsätzlich im eigenen Betrieb des Auftragnehmers
durchzuführen.

Der Einsatz von Nachunternehmern wird von der vorherigen schriftlichen
Zustimmung des Auftraggebers abhängig gemacht und der Auftragnehmer wird verpflichtet, einen etwaigen Nachunternehmer in die Verpflichtung zur Einhaltung der Vertragsbedingungen zur Verhinderung der illegalen Leiharbeiten einzubinden. Der Nachunternehmer darf die ihm übertragenen Teilleistungen nicht weiter vergeben, es sei denn, der Auftraggeber hat der Weiterübertragung zuvor schriftlich zugestimmt - Nr. 18.2 und 18.3 EVM (B) ZVB gilt entsprechend.

Auf die Unzulässigkeit der illegalen Leiharbeiten mit der Konsequenz des Ausschlusses von weiteren Aufträgen bei Verstoß des Auftragnehmers gegen das Arbeitnehmerüberlassungsgesetz und das Arbeitsförderungsgesetz sowie bei Beauftragung von Nachunternehmern ohne vorherige schriftliche Zustimmung des Auftraggebers wird verwiesen.
Bewerber oder Bieter können sich zur Nachprüfung behaupteter Verstöße gegen die Vergabebestimmungen an die Bezirksregierung Köln, Zeughausstr. 2 - 10, wenden.

Der Auftrag ist so auszuführen, dass die fertige bauliche Anlage die Anforderungen der Unfallverhütungsvorschriften des Rheinischen Gemeindeunfallversicherungsverbandes, die sonstigen Arbeitsschutz-bestimmungen sowie die allgemein
anerkannten sicherheitstechnischen und arbeitsmedizinischen Regeln erfüllt.

Angebotene Skontoabzüge werden bei der Wertung des Angebotes
berücksichtigt, sofern folgende Bedingungen eingehalten werden:

1. Das Skonto wird von jeder Abschlags- und Schlussrechnung
  abgezogen.
2. Folgende Zahlungsfristen sind vom Auftraggeber einzuhalten:

  a.) Abschlagszahlungen innerhalb von 14 Kalendertagen
  b.) Schlusszahlungen innerhalb eines Monats

Sofern Skontoabzüge nur bei kürzeren Zahlungszielen gewährt werden, werden diese nicht bei der Wertung des Angebotes berücksichtigt.
3. Die Zahlungsfrist beginnt mit dem Eingang der prüfbaren Rechnung
  beim Auftraggeber.

Werden Skontoabzüge nur bei einer Gesamtvergabe gewährt, bzw. gestaffelt nach Anzahl der beauftragten Lose, ist dies in einem gesonderten Anschreiben zu vermerken.

## 01 Heizung (Wärmeversorgungsanlagen)

### Haupttitel 01 Heizleitungen (innen)

**01.1 Rohre Heizung nichtrostender Stahl 76,1x1,5mm**
Rohre Heizung nichtrostender Stahl 76,1x1,5mm

Rohr Heizung (nichtrostender Stahl) aus
Werkstoff 1.4520, Anwendung nur für Industrieanlagen,
nicht für die Trinkwasserinstallation zugelassen!

Fabrikat der Planung:  Viega
  Temponox
Modell-Nr.:  1703XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 35,000 m

**01.2 Rohre Heizung nichtrostender Stahl 54x1,5mm**
Rohre Heizung nichtrostender Stahl 54x1,5mm

Rohr Heizung (nichtrostender Stahl) aus
Werkstoff 1.4520, Anwendung nur für Industrieanlagen,
nicht für die Trinkwasserinstallation zugelassen!

Fabrikat der Planung:  Viega
  Temponox
Modell-Nr.:  1703

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 30,000 m

**01.3 wie vor, jedoch 42x1,5mm**
wie vor, jedoch 42x1,5mm

wie vor, jedoch 42x1,5mm
Menge: 20,000 m

**01.4 wie vor, jedoch 35x1,5mm**
wie vor, jedoch 35x1,5mm

wie vor, jedoch 35x1,5mm
Menge: 15,000 m

**01.5 wie vor, jedoch 28x1,2mm**
wie vor, jedoch 28x1,2mm

wie vor, jedoch 28x1,2mm
Menge: 10,000 m

**01.6 wie vor, jedoch 22x1,2mm**
wie vor, jedoch 22x1,2mm

wie vor, jedoch 22x1,2mm
Menge: 10,000 m

**01.7 wie vor, jedoch 18x1,0mm**
wie vor, jedoch 18x1,0mm

wie vor, jedoch 18x1,0mm
Menge: 5,000 m

**01.8 wie vor, jedoch 15x1,0mm**
wie vor, jedoch 15x1,0mm

wie vor, jedoch 15x1,0mm
Menge: 20,000 m

**01.9 Schraubrohrschelle zweiteilig verz. Rohr 76,1mm**
Schraubrohrschelle zweiteilig verz. Rohr 76,1mm

Schraubrohrschelle zweiteilig, verzinkt, stabile
Ausführung mit Sicke, Schalldämmeinlage für
Schallpegelverbesserungen im Mittel um 18dB(A), mit
Seckskantmutter M8/ M 10, einschl. Gewindestange,
Gewindenippel, Gewindemuffen, U-Scheiben, Dübel,
Muttern, Hammerkopfschrauben, Schnellbefestiger usw.
für Einzelbefestigung. Brandschutztechnisch geprüft für
den Einsatz in Flucht- und Rettungswegen geeignet.

Komplett liefern und betriebsfertig montieren.
Die Verlegevorschriften des Herstellers sind genaustens
zu beachten.
Montagehöhe bis ca. 4,00m, einschließlich Gestellung
der erforderlichen Leitern, Gerüste, Hebewerkzeuge,
Hilfsgeräte usw.
Menge: 20,000 Stk

**01.10 wie vor, jedoch für Rohr 54mm**
wie vor, jedoch für Rohr 54mm

wie vor, jedoch für Rohr 54mm
Menge: 24,000 Stk

**01.11 wie vor, jedoch für Rohr 42mm**
wie vor, jedoch für Rohr 42mm

wie vor, jedoch für Rohr 42mm
Menge: 16,000 Stk

**01.12 wie vor, jedoch für Rohr 35mm**
wie vor, jedoch für Rohr 35mm

wie vor, jedoch für Rohr 35mm
Menge: 14,000 Stk

**01.13 wie vor, jedoch für Rohr 28mm**
wie vor, jedoch für Rohr 28mm

wie vor, jedoch für Rohr 28mm
Menge: 8,000 Stk

**01.14 wie vor, jedoch für Rohr 22mm**
wie vor, jedoch für Rohr 22mm

wie vor, jedoch für Rohr 22mm
Menge: 8,000 Stk

**01.15 wie vor, jedoch für Rohr 18mm**
wie vor, jedoch für Rohr 18mm

wie vor, jedoch für Rohr 18mm
Menge: 4,000 Stk

**01.16 wie vor, jedoch für Rohr 15mm**
wie vor, jedoch für Rohr 15mm

wie vor, jedoch für Rohr 15mm
Menge: 16,000 Stk

**01.17 Zulage Brandschutz Schraubrohrschelle Rohr 76,1mm**
Zulage Brandschutz Schraubrohrschelle Rohr 76,1mm

Brandschutzzulage für Schraubrohrschelle in
notwendigen Fluren und Treppenhäusern

Brandschutz Zulassung für zuvor beschriebene
Schraubrohrschelle, inkl. kompletter Befestigung.
Menge: 2,000 Stk

**01.18 wie vor, jedoch für Rohr 54mm**
wie vor, jedoch für Rohr 54mm

wie vor, jedoch für Rohr 54mm
Menge: 2,000 Stk

**01.19 wie vor, jedoch für Rohr 42mm**
wie vor, jedoch für Rohr 42mm

wie vor, jedoch für Rohr 42mm
Menge: 2,000 Stk

**01.20 wie vor, jedoch für Rohr 35mm**
wie vor, jedoch für Rohr 35mm

wie vor, jedoch für Rohr 35mm
Menge: 2,000 Stk

**01.21 wie vor, jedoch für Rohr 28mm**
wie vor, jedoch für Rohr 28mm

wie vor, jedoch für Rohr 28mm
Menge: 2,000 Stk

**01.22 wie vor, jedoch für Rohr 22mm**
wie vor, jedoch für Rohr 22mm

wie vor, jedoch für Rohr 22mm
Menge: 2,000 Stk

**01.23 wie vor, jedoch für Rohr 18mm**
wie vor, jedoch für Rohr 18mm

wie vor, jedoch für Rohr 18mm
Menge: 2,000 Stk

**01.24 wie vor, jedoch für Rohr 15mm**
wie vor, jedoch für Rohr 15mm

wie vor, jedoch für Rohr 15mm
Menge: 1,000 Stk

**01.25 Bogen 90° nichtrostender Stahl 76,1mm**
Bogen 90° nichtrostender Stahl 76,1mm

Bogen 90° aus nichtrostenden Stahl mit
SC-Contur mit Pressverbindern.

Fabrikat der Planung:  Viega
  Temponox
Modell-Nr.:  1716XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 18,000 Stk

**01.26 Bogen 90° nichtrostender Stahl 54mm**
Bogen 90° nichtrostender Stahl 54mm

Bogen 90° aus nichtrostenden Stahl mit
SC-Contur mit Pressverbindern.

Fabrikat der Planung:  Viega
  Temponox
Modell-Nr.:  1716

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 22,000 Stk

**01.27 wie vor, jedoch 42mm**
wie vor, jedoch 42mm

wie vor, jedoch 42mm
Menge: 18,000 Stk

**01.28 wie vor, jedoch 35mm**
wie vor, jedoch 35mm

wie vor, jedoch 35mm
Menge: 14,000 Stk

**01.29 wie vor, jedoch 28mm**
wie vor, jedoch 28mm

wie vor, jedoch 28mm
Menge: 6,000 Stk

**01.30 wie vor, jedoch 22mm**
wie vor, jedoch 22mm

wie vor, jedoch 22mm
Menge: 6,000 Stk

**01.31 wie vor, jedoch 18mm**
wie vor, jedoch 18mm

wie vor, jedoch 18mm
Menge: 4,000 Stk

**01.32 wie vor, jedoch 15mm**
wie vor, jedoch 15mm

wie vor, jedoch 15mm
Menge: 20,000 Stk

**01.33 Muffe nichtrostender Stahl 76,1mm**
Muffe nichtrostender Stahl 76,1mm

Muffe mit SC-Contur aus nichtrostenden Stahl
mit Pressverbindern.

Fabrikat der Planung:  Viega
  Temponox
Modell-Nr.:  1715XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 14,000 Stk

**01.34 Muffe nichtrostender Stahl 54mm**
Muffe nichtrostender Stahl 54mm

Muffe mit SC-Contur aus nichtrostenden Stahl
mit Pressverbindern.

Fabrikat der Planung:  Viega
  Temponox
Modell-Nr.:  1715

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 16,000 Stk

**01.35 wie vor, jedoch 42mm**
wie vor, jedoch 42mm

wie vor, jedoch 42mm
Menge: 10,000 Stk

**01.36 wie vor, jedoch 35mm**
wie vor, jedoch 35mm

wie vor, jedoch 35mm
Menge: 6,000 Stk

**01.37 wie vor, jedoch 28mm**
wie vor, jedoch 28mm

wie vor, jedoch 28mm
Menge: 4,000 Stk

**01.38 wie vor, jedoch 22mm**
wie vor, jedoch 22mm

wie vor, jedoch 22mm
Menge: 4,000 Stk

**01.39 wie vor, jedoch 18mm**
wie vor, jedoch 18mm

wie vor, jedoch 18mm
Menge: 2,000 Stk

**01.40 wie vor, jedoch 15mm**
wie vor, jedoch 15mm

wie vor, jedoch 15mm
Menge: 16,000 Stk

**01.41 Muffe Siliziumbronze 54mm**
Muffe Siliziumbronze 54mm

Muffe mit SC-Contur aus Siliziumbronze
mit Pressverbindern.

Fabrikat der Planung:  Viega
  Sanpress
Modell-Nr.:  2215

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 12,000 Stk

**01.42 wie vor, jedoch 42mm**
wie vor, jedoch 42mm

wie vor, jedoch 42mm
Menge: 12,000 Stk

**01.43 wie vor, jedoch 35mm**
wie vor, jedoch 35mm

wie vor, jedoch 35mm
Menge: 8,000 Stk

**01.44 wie vor, jedoch 28mm**
wie vor, jedoch 28mm

wie vor, jedoch 28mm
Menge: 6,000 Stk

**01.45 wie vor, jedoch 22mm**
wie vor, jedoch 22mm

wie vor, jedoch 22mm
Menge: 4,000 Stk

**01.46 wie vor, jedoch 18mm**
wie vor, jedoch 18mm

wie vor, jedoch 18mm
Menge: 4,000 Stk

**01.47 wie vor, jedoch 15mm**
wie vor, jedoch 15mm

wie vor, jedoch 15mm
Menge: 6,000 Stk

**01.48 T-Stück nichtrostender Stahl 76,1x76,1x76,1mm**
T-Stück nichtrostender Stahl 76,1x76,1x76,1mm

T-Stück aus nichtrostenden Stahl mit SC-Contur
mit Pressverbindern.

Fabrikat der Planung:  Viega
  Temponox
Modell-Nr.:  1718XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 6,000 Stk

**01.49 T-Stück nichtrostender Stahl 54x54x54mm**
T-Stück nichtrostender Stahl 54x54x54mm

T-Stück aus nichtrostenden Stahl mit SC-Contur
mit Pressverbindern.

Fabrikat der Planung:  Viega
  Temponox
Modell-Nr.:  1718

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 12,000 Stk

**01.50 wie vor, jedoch 42x42x42mm**
wie vor, jedoch 42x42x42mm

wie vor, jedoch 42x42x42mm
Menge: 10,000 Stk

**01.51 wie vor, jedoch 35x35x35mm**
wie vor, jedoch 35x35x35mm

wie vor, jedoch 35x35x35mm
Menge: 10,000 Stk

**01.52 wie vor, jedoch 28x28x28mm**
wie vor, jedoch 28x28x28mm

wie vor, jedoch 28x28x28mm
Menge: 8,000 Stk

**01.53 wie vor, jedoch 22x22x22mm**
wie vor, jedoch 22x22x22mm

wie vor, jedoch 22x22x22mm
Menge: 6,000 Stk

**01.54 wie vor, jedoch 18x18x18mm**
wie vor, jedoch 18x18x18mm

wie vor, jedoch 18x18x18mm
Menge: 6,000 Stk

**01.55 wie vor, jedoch 15x15x15mm**
wie vor, jedoch 15x15x15mm

wie vor, jedoch 15x15x15mm
Menge: 4,000 Stk

**01.56 Übergangsverschraubung nichtrostender Stahl 76,1mm x Rp2 1/2" IG**
Übergangsverschraubung nichtrostender Stahl
76,1mm x Rp2 1/2" IG

Übergangsverschraubung aus nichtrostenden Stahl, mit
SC-Contur, mit Pressverbindern.

Fabrikat der Planung:  Viega
  Temponox
Modell-Nr.:  1712XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 10,000 Stk

**01.57 Übergangsverschraubung nichtrostender Stahl 54mm x Rp2" IG**
Übergangsverschraubung nichtrostender Stahl
54mm x Rp2" IG

Übergangsverschraubung aus nichtrostenden Stahl, mit
SC-Contur, mit Pressverbindern.

Fabrikat der Planung:  Viega
  Temponox
Modell-Nr.:  1712

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 8,000 Stk

**01.58 wie vor, jedoch 42mm x Rp1 1/2" IG**
wie vor, jedoch 42mm x Rp1 1/2" IG

wie vor, jedoch 42mm x Rp1 1/2" IG
Menge: 8,000 Stk

**01.59 wie vor, jedoch 42mm x Rp1 1/4" IG**
wie vor, jedoch 42mm x Rp1 1/4" IG

wie vor, jedoch 42mm x Rp1 1/4" IG
Menge: 6,000 Stk

**01.60 wie vor, jedoch 35mm x Rp1 1/4" IG**
wie vor, jedoch 35mm x Rp1 1/4" IG

wie vor, jedoch 35mm x Rp1 1/4" IG
Menge: 6,000 Stk

**01.61 wie vor, jedoch 35mm x Rp1" IG**
wie vor, jedoch 35mm x Rp1" IG

wie vor, jedoch 35mm x Rp1" IG
Menge: 4,000 Stk

**01.62 wie vor, jedoch 35mm x Rp3/4" IG**
wie vor, jedoch 35mm x Rp3/4" IG

wie vor, jedoch 35mm x Rp3/4" IG
Menge: 4,000 Stk

**01.63 wie vor, jedoch 28mm x Rp1" IG**
wie vor, jedoch 28mm x Rp1" IG

wie vor, jedoch 28mm x Rp1" IG
Menge: 4,000 Stk

**01.64 wie vor, jedoch 28mm x Rp3/4" IG**
wie vor, jedoch 28mm x Rp3/4" IG

wie vor, jedoch 28mm x Rp3/4" IG
Menge: 4,000 Stk

**01.65 wie vor, jedoch 22mm x Rp1" IG**
wie vor, jedoch 22mm x Rp1" IG

wie vor, jedoch 22mm x Rp1" IG
Menge: 4,000 Stk

**01.66 wie vor, jedoch 22mm x Rp3/4" IG**
wie vor, jedoch 22mm x Rp3/4" IG

wie vor, jedoch 22mm x Rp3/4" IG
Menge: 4,000 Stk

**01.67 wie vor, jedoch 22mm x Rp1/2" IG**
wie vor, jedoch 22mm x Rp1/2" IG

wie vor, jedoch 22mm x Rp1/2" IG
Menge: 4,000 Stk

**01.68 wie vor, jedoch 18mm x Rp3/4" IG**
wie vor, jedoch 18mm x Rp3/4" IG

wie vor, jedoch 18mm x Rp3/4" IG
Menge: 4,000 Stk

**01.69 wie vor, jedoch 18mm x Rp1/2" IG**
wie vor, jedoch 18mm x Rp1/2" IG

wie vor, jedoch 18mm x Rp1/2" IG
Menge: 4,000 Stk

**01.70 wie vor, jedoch 15mm x Rp3/4" IG**
wie vor, jedoch 15mm x Rp3/4" IG

wie vor, jedoch 15mm x Rp3/4" IG
Menge: 4,000 Stk

**01.71 wie vor, jedoch 15mm x Rp1/2" IG**
wie vor, jedoch 15mm x Rp1/2" IG

wie vor, jedoch 15mm x Rp1/2" IG
Menge: 4,000 Stk

**01.72 wie vor, jedoch 15mm x Rp3/8" IG**
wie vor, jedoch 15mm x Rp3/8" IG

wie vor, jedoch 15mm x Rp3/8" IG
Menge: 4,000 Stk

**01.73 Übergangsverschraubung Siliziumbronze 54mm x Rp2" IG**
Übergangsverschraubung Siliziumbronze
54mm x Rp2" IG

Übergangsverschraubung aus Siliziumbronze, mit
SC-Contur, mit Pressverbindern.

Fabrikat der Planung:  Viega
  Sanpress
Modell-Nr.:  2212

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 4,000 Stk

**01.74 wie vor, jedoch 54mm x Rp1 1/2" IG**
wie vor, jedoch 54mm x Rp1 1/2" IG

wie vor, jedoch 54mm x Rp1 1/2" IG
Menge: 4,000 Stk

**01.75 wie vor, jedoch 42mm x Rp1 1/2" IG**
wie vor, jedoch 42mm x Rp1 1/2" IG

wie vor, jedoch 42mm x Rp1 1/2" IG
Menge: 4,000 Stk

**01.76 wie vor, jedoch 42mm x Rp1 1/4" IG**
wie vor, jedoch 42mm x Rp1 1/4" IG

wie vor, jedoch 42mm x Rp1 1/4" IG
Menge: 4,000 Stk

**01.77 wie vor, jedoch 35mm x Rp1 1/4" IG**
wie vor, jedoch 35mm x Rp1 1/4" IG

wie vor, jedoch 35mm x Rp1 1/4" IG
Menge: 2,000 Stk

**01.78 wie vor, jedoch 35mm x Rp1" IG**
wie vor, jedoch 35mm x Rp1" IG

wie vor, jedoch 35mm x Rp1" IG
Menge: 2,000 Stk

**01.79 wie vor, jedoch 35mm x Rp3/4" IG**
wie vor, jedoch 35mm x Rp3/4" IG

wie vor, jedoch 35mm x Rp3/4" IG
Menge: 2,000 Stk

**01.80 wie vor, jedoch 28mm x Rp1 1/4" IG**
wie vor, jedoch 28mm x Rp1 1/4" IG

wie vor, jedoch 28mm x Rp1 1/4" IG
Menge: 2,000 Stk

**01.81 wie vor, jedoch 28mm x Rp1" IG**
wie vor, jedoch 28mm x Rp1" IG

wie vor, jedoch 28mm x Rp1" IG
Menge: 2,000 Stk

**01.82 wie vor, jedoch 28mm x Rp3/4" IG**
wie vor, jedoch 28mm x Rp3/4" IG

wie vor, jedoch 28mm x Rp3/4" IG
Menge: 2,000 Stk

**01.83 wie vor, jedoch 28mm x Rp1/2" IG**
wie vor, jedoch 28mm x Rp1/2" IG

wie vor, jedoch 28mm x Rp1/2" IG
Menge: 2,000 Stk

**01.84 wie vor, jedoch 22mm x Rp1" IG**
wie vor, jedoch 22mm x Rp1" IG

wie vor, jedoch 22mm x Rp1" IG
Menge: 2,000 Stk

**01.85 wie vor, jedoch 22mm x Rp3/4" IG**
wie vor, jedoch 22mm x Rp3/4" IG

wie vor, jedoch 22mm x Rp3/4" IG
Menge: 2,000 Stk

**01.86 wie vor, jedoch 22mm x Rp1/2" IG**
wie vor, jedoch 22mm x Rp1/2" IG

wie vor, jedoch 22mm x Rp1/2" IG
Menge: 2,000 Stk

**01.87 wie vor, jedoch 18mm x Rp3/4" IG**
wie vor, jedoch 18mm x Rp3/4" IG

wie vor, jedoch 18mm x Rp3/4" IG
Menge: 2,000 Stk

**01.88 wie vor, jedoch 18mm x Rp1/2" IG**
wie vor, jedoch 18mm x Rp1/2" IG

wie vor, jedoch 18mm x Rp1/2" IG
Menge: 2,000 Stk

**01.89 wie vor, jedoch 15mm x Rp3/4" IG**
wie vor, jedoch 15mm x Rp3/4" IG

wie vor, jedoch 15mm x Rp3/4" IG
Menge: 2,000 Stk

**01.90 wie vor, jedoch 15mm x Rp1/2" IG**
wie vor, jedoch 15mm x Rp1/2" IG

wie vor, jedoch 15mm x Rp1/2" IG
Menge: 2,000 Stk

**01.91 wie vor, jedoch 15mm x Rp3/8" IG**
wie vor, jedoch 15mm x Rp3/8" IG

wie vor, jedoch 15mm x Rp3/8" IG
Menge: 2,000 Stk

**01.92 Übergangsverschraubung nichtrostender Stahl 76,1mm x R2 1/2" AG**
Übergangsverschraubung nichtrostender Stahl
76,1mm x R2 1/2" AG

Übergangsverschraubung aus nichtrostenden Stahl, mit
SC-Contur, mit Pressverbindern.

Fabrikat der Planung:  Viega
  Temponox
Modell-Nr.:  1711XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 2,000 Stk

**01.93 Übergangsverschraubung nichtrostender Stahl 54mm x R2" AG**
Übergangsverschraubung nichtrostender Stahl
54mm x R2" AG

Übergangsverschraubung aus nichtrostenden Stahl, mit
SC-Contur, mit Pressverbindern.

Fabrikat der Planung:  Viega
  Temponox
Modell-Nr.:  1711

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 2,000 Stk

**01.94 wie vor, jedoch 42mm x R1 1/2" AG**
wie vor, jedoch 42mm x R1 1/2" AG

wie vor, jedoch 42mm x R1 1/2" AG
Menge: 1,000 Stk

**01.95 wie vor, jedoch 42mm x R1 1/4" AG**
wie vor, jedoch 42mm x R1 1/4" AG

wie vor, jedoch 42mm x R1 1/4" AG
Menge: 1,000 Stk

**01.96 wie vor, jedoch 35mm x R1 1/2" AG**
wie vor, jedoch 35mm x R1 1/2" AG

wie vor, jedoch 35mm x R1 1/2" AG
Menge: 1,000 Stk

**01.97 wie vor, jedoch 35mm x R1 1/4" AG**
wie vor, jedoch 35mm x R1 1/4" AG

wie vor, jedoch 35mm x R1 1/4" AG
Menge: 1,000 Stk

**01.98 wie vor, jedoch 35mm x R1" AG**
wie vor, jedoch 35mm x R1" AG

wie vor, jedoch 35mm x R1" AG
Menge: 1,000 Stk

**01.99 wie vor, jedoch 28mm x R1 1/4" AG**
wie vor, jedoch 28mm x R1 1/4" AG

wie vor, jedoch 28mm x R1 1/4" AG
Menge: 1,000 Stk

**01.100 wie vor, jedoch 28mm x R1" AG**
wie vor, jedoch 28mm x R1" AG

wie vor, jedoch 28mm x R1" AG
Menge: 1,000 Stk

**01.101 wie vor, jedoch 28mm x R3/4" AG**
wie vor, jedoch 28mm x R3/4" AG

wie vor, jedoch 28mm x R3/4" AG
Menge: 1,000 Stk

**01.102 wie vor, jedoch 28mm x R1/2" AG**
wie vor, jedoch 28mm x R1/2" AG

wie vor, jedoch 28mm x R1/2" AG
Menge: 1,000 Stk

**01.103 wie vor, jedoch 22mm x R1" AG**
wie vor, jedoch 22mm x R1" AG

wie vor, jedoch 22mm x R1" AG
Menge: 1,000 Stk

**01.104 wie vor, jedoch 22mm x R3/4" AG**
wie vor, jedoch 22mm x R3/4" AG

wie vor, jedoch 22mm x R3/4" AG
Menge: 1,000 Stk

**01.105 wie vor, jedoch 22mm x R1/2" AG**
wie vor, jedoch 22mm x R1/2" AG

wie vor, jedoch 22mm x R1/2" AG
Menge: 1,000 Stk

**01.106 wie vor, jedoch 18mm x R3/4" AG**
wie vor, jedoch 18mm x R3/4" AG

wie vor, jedoch 18mm x R3/4" AG
Menge: 1,000 Stk

**01.107 wie vor, jedoch 18mm x R1/2" AG**
wie vor, jedoch 18mm x R1/2" AG

wie vor, jedoch 18mm x R1/2" AG
Menge: 1,000 Stk

**01.108 wie vor, jedoch 15mm x R3/4" AG**
wie vor, jedoch 15mm x R3/4" AG

wie vor, jedoch 15mm x R3/4" AG
Menge: 1,000 Stk

**01.109 wie vor, jedoch 15mm x R1/2" AG**
wie vor, jedoch 15mm x R1/2" AG

wie vor, jedoch 15mm x R1/2" AG
Menge: 1,000 Stk

**01.110 wie vor, jedoch 15mm x R3/8" AG**
wie vor, jedoch 15mm x R3/8" AG

wie vor, jedoch 15mm x R3/8" AG
Menge: 1,000 Stk

**01.111 Übergangsverschraubung Siliziumbronze 54mm x R2" AG**
Übergangsverschraubung Siliziumbronze
54mm x R2" AG

Übergangsverschraubung aus Siliziumbronze, mit
SC-Contur, mit Pressverbindern.

Fabrikat der Planung:  Viega
  Sanpress
Modell-Nr.:  2211

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 2,000 Stk

**01.112 wie vor, jedoch 54mm x R1 1/2" AG**
wie vor, jedoch 54mm x R1 1/2" AG

wie vor, jedoch 54mm x R1 1/2" AG
Menge: 2,000 Stk

**01.113 wie vor, jedoch 42mm x R1 1/2" AG**
wie vor, jedoch 42mm x R1 1/2" AG

wie vor, jedoch 42mm x R1 1/2" AG
Menge: 2,000 Stk

**01.114 wie vor, jedoch 42mm x R1 1/4" AG**
wie vor, jedoch 42mm x R1 1/4" AG

wie vor, jedoch 42mm x R1 1/4" AG
Menge: 2,000 Stk

**01.115 wie vor, jedoch 35mm x R1 1/2" AG**
wie vor, jedoch 35mm x R1 1/2" AG

wie vor, jedoch 35mm x R1 1/2" AG
Menge: 2,000 Stk

**01.116 wie vor, jedoch 35mm x R1 1/4" AG**
wie vor, jedoch 35mm x R1 1/4" AG

wie vor, jedoch 35mm x R1 1/4" AG
Menge: 2,000 Stk

**01.117 wie vor, jedoch 35mm x R1" AG**
wie vor, jedoch 35mm x R1" AG

wie vor, jedoch 35mm x R1" AG
Menge: 2,000 Stk

**01.118 wie vor, jedoch 28mm x R1 1/4" AG**
wie vor, jedoch 28mm x R1 1/4" AG

wie vor, jedoch 28mm x R1 1/4" AG
Menge: 2,000 Stk

**01.119 wie vor, jedoch 28mm x R1" AG**
wie vor, jedoch 28mm x R1" AG

wie vor, jedoch 28mm x R1" AG
Menge: 2,000 Stk

**01.120 wie vor, jedoch 28mm x R3/4" AG**
wie vor, jedoch 28mm x R3/4" AG

wie vor, jedoch 28mm x R3/4" AG
Menge: 2,000 Stk

**01.121 wie vor, jedoch 22mm x R1" AG**
wie vor, jedoch 22mm x R1" AG

wie vor, jedoch 22mm x R1" AG
Menge: 2,000 Stk

**01.122 wie vor, jedoch 22mm x R3/4" AG**
wie vor, jedoch 22mm x R3/4" AG

wie vor, jedoch 22mm x R3/4" AG
Menge: 2,000 Stk

**01.123 wie vor, jedoch 22mm x R1/2" AG**
wie vor, jedoch 22mm x R1/2" AG

wie vor, jedoch 22mm x R1/2" AG
Menge: 2,000 Stk

**01.124 wie vor, jedoch 18mm x R3/4" AG**
wie vor, jedoch 18mm x R3/4" AG

wie vor, jedoch 18mm x R3/4" AG
Menge: 2,000 Stk

**01.125 wie vor, jedoch 18mm x R1/2" AG**
wie vor, jedoch 18mm x R1/2" AG

wie vor, jedoch 18mm x R1/2" AG
Menge: 2,000 Stk

**01.126 wie vor, jedoch 15mm x R3/4" AG**
wie vor, jedoch 15mm x R3/4" AG

wie vor, jedoch 15mm x R3/4" AG
Menge: 2,000 Stk

**01.127 wie vor, jedoch 15mm x R1/2" AG**
wie vor, jedoch 15mm x R1/2" AG

wie vor, jedoch 15mm x R1/2" AG
Menge: 2,000 Stk

**01.128 wie vor, jedoch 15mm x R3/8" AG**
wie vor, jedoch 15mm x R3/8" AG

wie vor, jedoch 15mm x R3/8" AG
Menge: 2,000 Stk

**01.129 Reduzierstück nichtrostender Stahl 76,1x54mm**
Reduzierstück nichtrostender Stahl 76,1x54mm

Reduzierstück aus nichtrostenden Stahl,
mit SC-Contur, mit Pressverbindern.

Fabrikat der Planung:  Viega
  Temponox
Modell-Nr.:  1715.1XL

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 1,000 Stk

**01.130 Reduzierstück nichtrostender Stahl 54x42mm**
Reduzierstück nichtrostender Stahl 54x42mm

Reduzierstück aus nichtrostenden Stahl,
mit SC-Contur, mit Pressverbindern.

Fabrikat der Planung:  Viega
  Temponox
Modell-Nr.:  1715.1

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 1,000 Stk

**01.131 wie vor, jedoch 54x35mm**
wie vor, jedoch 54x35mm

wie vor, jedoch 54x35mm
Menge: 1,000 Stk

**01.132 wie vor, jedoch 54x28mm**
wie vor, jedoch 54x28mm

wie vor, jedoch 54x28mm
Menge: 1,000 Stk

**01.133 wie vor, jedoch 54x22mm**
wie vor, jedoch 54x22mm

wie vor, jedoch 54x22mm
Menge: 1,000 Stk

**01.134 wie vor, jedoch 42x35mm**
wie vor, jedoch 42x35mm

wie vor, jedoch 42x35mm
Menge: 1,000 Stk

**01.135 wie vor, jedoch 42x28mm**
wie vor, jedoch 42x28mm

wie vor, jedoch 42x28mm
Menge: 1,000 Stk

**01.136 wie vor, jedoch 42x22mm**
wie vor, jedoch 42x22mm

wie vor, jedoch 42x22mm
Menge: 1,000 Stk

**01.137 wie vor, jedoch 35x28mm**
wie vor, jedoch 35x28mm

wie vor, jedoch 35x28mm
Menge: 1,000 Stk

**01.138 wie vor, jedoch 35x22mm**
wie vor, jedoch 35x22mm

wie vor, jedoch 35x22mm
Menge: 1,000 Stk

**01.139 wie vor, jedoch 35x15mm**
wie vor, jedoch 35x15mm

wie vor, jedoch 35x15mm
Menge: 1,000 Stk

**01.140 wie vor, jedoch 28x22mm**
wie vor, jedoch 28x22mm

wie vor, jedoch 28x22mm
Menge: 1,000 Stk

**01.141 wie vor, jedoch 28x18mm**
wie vor, jedoch 28x18mm

wie vor, jedoch 28x18mm
Menge: 1,000 Stk

**01.142 wie vor, jedoch 28x15mm**
wie vor, jedoch 28x15mm

wie vor, jedoch 28x15mm
Menge: 1,000 Stk

**01.143 wie vor, jedoch 22x18mm**
wie vor, jedoch 22x18mm

wie vor, jedoch 22x18mm
Menge: 1,000 Stk

**01.144 wie vor, jedoch 22x15mm**
wie vor, jedoch 22x15mm

wie vor, jedoch 22x15mm
Menge: 1,000 Stk

**01.145 wie vor, jedoch 18x15mm**
wie vor, jedoch 18x15mm

wie vor, jedoch 18x15mm
Menge: 1,000 Stk

**01.146 Reduzierstück Siliziumbronze Stahl 54x42mm**
Reduzierstück Siliziumbronze 54x42mm

Reduzierstück aus Siliziumbronze,
mit SC-Contur, mit Pressverbindern.

Fabrikat der Planung:  Viega
  Sanpress
Modell-Nr.:  2215.1

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 2,000 Stk

**01.147 wie vor, jedoch 54x35mm**
wie vor, jedoch 54x35mm

wie vor, jedoch 54x35mm
Menge: 2,000 Stk

**01.148 wie vor, jedoch 54x28mm**
wie vor, jedoch 54x28mm

wie vor, jedoch 54x28mm
Menge: 2,000 Stk

**01.149 wie vor, jedoch 54x22mm**
wie vor, jedoch 54x22mm

wie vor, jedoch 54x22mm
Menge: 2,000 Stk

**01.150 wie vor, jedoch 42x35mm**
wie vor, jedoch 42x35mm

wie vor, jedoch 42x35mm
Menge: 2,000 Stk

**01.151 wie vor, jedoch 42x28mm**
wie vor, jedoch 42x28mm

wie vor, jedoch 42x28mm
Menge: 2,000 Stk

**01.152 wie vor, jedoch 42x22mm**
wie vor, jedoch 42x22mm

wie vor, jedoch 42x22mm
Menge: 2,000 Stk

**01.153 wie vor, jedoch 35x28mm**
wie vor, jedoch 35x28mm

wie vor, jedoch 35x28mm
Menge: 2,000 Stk

**01.154 wie vor, jedoch 35x22mm**
wie vor, jedoch 35x22mm

wie vor, jedoch 35x22mm
Menge: 2,000 Stk

**01.155 wie vor, jedoch 28x22mm**
wie vor, jedoch 28x22mm

wie vor, jedoch 28x22mm
Menge: 2,000 Stk

**01.156 wie vor, jedoch 28x18mm**
wie vor, jedoch 28x18mm

wie vor, jedoch 28x18mm
Menge: 2,000 Stk

**01.157 wie vor, jedoch 28x15mm**
wie vor, jedoch 28x15mm

wie vor, jedoch 28x15mm
Menge: 2,000 Stk

**01.158 wie vor, jedoch 22x18mm**
wie vor, jedoch 22x18mm

wie vor, jedoch 22x18mm
Menge: 2,000 Stk

**01.159 wie vor, jedoch 22x15mm**
wie vor, jedoch 22x15mm

wie vor, jedoch 22x15mm
Menge: 2,000 Stk

**01.160 wie vor, jedoch 18x15mm**
wie vor, jedoch 18x15mm

wie vor, jedoch 18x15mm
Menge: 2,000 Stk

**01.161 Kabelbahnen/ Kabelpritschen inkl. Trennsteg**
Kabelbahnen/ Kabelpritschen inkl. Trennsteg

Kabelbahnen / Kabelpritschen Abmessungen: 60x300mm

- in feuerverzinkter Ausführung,
- selbsttragend durch profilierte
  Abkantung,
- mit in der Höhe verstellbarem
  Befestigungsbügel einschl. aller
  Abzweige und Bögen sowie
- Klein- u. Befestigungsmaterial,
- liefern und unter der Betondecke
  oder an der Wand montieren
- einschl. Hängeschienen
- Montagehöhe bis 4,00m

Komplett liefern und betriebsfertig montieren.
Die Verlegevorschriften des Herstellers sind genaustens
zu beachten.
Montagehöhe bis ca. 4,00m, einschließlich Gestellung
der erforderlichen Leitern, Gerüste, Hebewerkzeuge,
Hilfsgeräte usw.
Menge: 25,000 m

**01.162 Systemschiene verz. Profil 41/21/1,5**
Systemschiene, verzinkt, Profil 41/21/1,5

Systemschiene verz. Profil 41/21/1,5.

Komplett liefern und betriebsfertig montieren,
einschließlich Befestigungsmaterial, Dübel, Schrauben,
Unterlegscheiben, Kleinteile usw. einschließlich
Zuschnitt.
Montagehöhe bis ca. 4,00m,
einschließlich Gestellung der erforderlichen Leitern,
Gerüste, Hebewerkzeuge, Hilfsgeräte usw.
Die Verlegevorschriften des Herstellers sind
genauestens zu beachten.
Menge: 75,000 m

**01.163 Profilstahl verz. Sonderbefestigung**
Profilstahl verz. Sonderbefestigung

Profilstahl in verzinkter Ausführung für
Sonderbefestigungen an Decken und Wänden.
Auslegerkonsolen, Winkelkonsolen, Gleitsätze usw.
Auslegung der Bauteile nach berechneter Statik des
Herstellers.

Komplett liefern und betriebsfertig montieren.
Montagehöhe bis ca. 4,00m,
einschließlich Gestellung der erforderlichen Leitern,
Gerüste, Hebewerkzeuge, Hilfsgeräte usw.
Die Verlegevorschriften des Herstellers sind genauestens zu beachten.
Menge: 150,000 kg

### Haupttitel 02 Rohrdämmungen u. Verkleidung

**02.1 Dämmschalen Heizung Steinwolle alukaschiert Rohr DN65 außen**
Dämmschalen Heizung Steinwolle alukaschiert DN65 außen

Dämmschalen Heizung Steinwolle alukaschiert
Wärmedämmung für Heizungsrohrleitungen im Außenbereich
(200%).

Dämmdicke 180mm

Anforderung:
Dämmung zur Vermeidung von Wärmeverlusten
gem. Anlage 5 (zu § 10 Abs.2 und § 14 Abs. 4),
Tabelle 1, EnEV 2014)
gem. Anlage 8 (zu den §§ 69, 70 und 71 Abs. 1), GEG)

Ausführung:
Dämmarbeiten nach DIN 4140

Baustoffklasse:
A2L - s1, d0 nach DIN 13501-1

Schmelzpunkt:  > 1000 °C nach DIN 4102-17
Wärmeleitfähigkeit:  0,035 W/(m·K) nach
  EnEV/GEG
Oberfläche:  gitternetzverstärkte
  Aluminiumfolie

Fabrikat der Planung:  Rockwool
  Steinwolle
Modell-Nr.:  800

oder gleichwertig

Angebotenes Fabrikat und Typ:
Nachweise sind mit dem Angebot einzureichen

'.........'
(vom Bieter einzutragen)

Wird bei der Fabrikats-/Typenabfrage keine
entsprechende Angabe gemacht, so gilt das vorgegebene
Leitfabrikat als verbindlich angeboten und wird
Vertragsbestandteil.
Wird ein anderes Fabrikat eingetragen, sind dem Angebot
entsprechende aussagekräftige Unterlagen / Datenblätter
beizufügen.

Liefern und auf die vorgesehene Rohrleitung fugendicht
aufbringen. Schutzstreifen der selbstklebenden
Überlappung entfernen und Überlappung dichtkleben.
Rundstöße mit 100mm breiten, selbstklebenden
Alu-Folienbänden diffusionsdicht abkleben. Für Bögen
und Abzweige vorgefertigte Formteile verwenden und die
Enden mit Stirnscheiben versehen. Lagesicherung der
Dämmschale  mit verzinktem Bindedraht, 6 Windungen pro
lfd. Meter, auf der Rohrleitung befestigen.

In die Preise sind einzurechnen:
Transport zur und auf der Baustelle, Zuschnittarbeiten,
Ausschnittarbeiten für sämtliche Griffe und Knebel von
Armaturen, Montage, Kleber, Kleinmaterialien und
Verschnitt.

In der Kalkulation sind alle Zulagen z.B. für Formteile
u. Armaturen einzukalkulieren sowie der Ausschnitt für
die Rohrbegleitheizung.

Komplett liefern und betriebsfertig verlegen.
Die Verlegevorschriften des Herstellers sind genaustens
zu beachten.
Montagehöhe bis ca. 4,00m sowie in einem Schacht von
2m x 2m x 2m, einschließlich Gestellung der
erforderlichen Leitern, Gerüste, Hebewerkzeuge,
Hilfsgeräte usw.
Menge: 15,000 m

**02.2 Dämmschalen Heizung Steinwolle alukaschiert Rohr DN65**
Dämmschalen Heizung Steinwolle alukaschiert DN65

Dämmschalen Heizung Steinwolle alukaschiert
Wärmedämmung für Heizungsrohrleitungen.

Dämmdicke 80mm

Anforderung:
Dämmung zur Vermeidung von Wärmeverlusten
gem. Anlage 5 (zu § 10 Abs.2 und § 14 Abs. 4),
Tabelle 1, EnEV 2014)
gem. Anlage 8 (zu den §§ 69, 70 und 71 Abs. 1), GEG)

Ausführung:
Dämmarbeiten nach DIN 4140

Baustoffklasse:
A2L - s1, d0 nach DIN 13501-1

Schmelzpunkt:  > 1000 °C nach DIN 4102-17
Wärmeleitfähigkeit:  0,035 W/(m·K) nach
  EnEV/GEG
Oberfläche:  gitternetzverstärkte
  Aluminiumfolie

Fabrikat der Planung:  Rockwool
  Steinwolle
Modell-Nr.:  800

oder gleichwertig

Angebotenes Fabrikat und Typ:
Nachweise sind mit dem Angebot einzureichen

'.........'
(vom Bieter einzutragen)

Wird bei der Fabrikats-/Typenabfrage keine
entsprechende Angabe gemacht, so gilt das vorgegebene
Leitfabrikat als verbindlich angeboten und wird
Vertragsbestandteil.
Wird ein anderes Fabrikat eingetragen, sind dem Angebot
entsprechende aussagekräftige Unterlagen / Datenblätter
beizufügen.

Liefern und auf die vorgesehene Rohrleitung fugendicht
aufbringen. Schutzstreifen der selbstklebenden
Überlappung entfernen und Überlappung dichtkleben.
Rundstöße mit 100mm breiten, selbstklebenden
Alu-Folienbänden diffusionsdicht abkleben. Für Bögen
und Abzweige vorgefertigte Formteile verwenden und die
Enden mit Stirnscheiben versehen. Lagesicherung der
Dämmschale  mit verzinktem Bindedraht, 6 Windungen pro
lfd. Meter, auf der Rohrleitung befestigen.

In die Preise sind einzurechnen:
Transport zur und auf der Baustelle, Zuschnittarbeiten,
Ausschnittarbeiten für sämtliche Griffe und Knebel von
Armaturen, Montage, Kleber, Kleinmaterialien und
Verschnitt.

In der Kalkulation sind alle Zulagen z.B. für Formteile
u. Armaturen einzukalkulieren.

Komplett liefern und betriebsfertig verlegen.
Die Verlegevorschriften des Herstellers sind genaustens
zu beachten.
Montagehöhe bis ca. 4,00m, einschließlich Gestellung
der erforderlichen Leitern, Gerüste, Hebewerkzeuge,
Hilfsgeräte usw.
Menge: 20,000 m

**02.3 wie vor, jedoch für Rohr DN50**
wie vor, jedoch für Rohr DN50

wie vor, jedoch für Rohr DN50
Dämmdicke 60mm
Menge: 30,000 m

**02.4 wie vor, jedoch für Rohr DN40**
wie vor, jedoch für Rohr DN40

wie vor, jedoch für Rohr DN40
Dämmdicke 40mm
Menge: 20,000 m

**02.5 wie vor, jedoch für Rohr DN32**
wie vor, jedoch für Rohr DN32

wie vor, jedoch für Rohr DN32 (35x1,5mm)
Dämmdicke 30mm
Menge: 15,000 m

**02.6 wie vor, jedoch für Rohr DN25**
wie vor, jedoch für Rohr DN25

wie vor, jedoch für Rohr DN25
Dämmdicke 30mm
Menge: 10,000 m

**02.7 wie vor, jedoch für Rohr DN20**
wie vor, jedoch für Rohr DN20

wie vor, jedoch für Rohr DN20
Dämmdicke 20mm
Menge: 10,000 m

**02.8 wie vor, jedoch für Rohr DN15**
wie vor, jedoch für Rohr DN15

wie vor, jedoch für Rohr DN15
Dämmdicke 20mm
Menge: 5,000 m

**02.9 wie vor, jedoch für Rohr DN12**
wie vor, jedoch für Rohr DN12

wie vor, jedoch für Rohr DN12
Dämmdicke 20mm
Menge: 20,000 m

**02.10 PVC-Mantel Technikraum Dämmschalen für Dämmschale alukaschiert 80x76,1mm**
PVC-Mantel Technikraum Dämmschalen für Dämmschale
alukaschiert 80x76,1mm

PVC Ummantelung als Oberflächenschutz, für gedämmte
Rohrleitungen, zum Schutz vor Beschädigungen bei
mechanischer Beanspruchung im Innenbereich, Einsatz
nur im Technikraum. Ummantelung für Dämmschale
alukaschiert (Dämmstoffstärke x Rohrdurchmesser).

In die Preise sind einzurechnen:
Transport zur und auf der Baustelle, Zuschnittarbeiten,
Ausschnittarbeiten für sämtliche Griffe und Knebel von
Armaturen, Montage, Kleber, Kleinmaterialien und
Verschnitt.

In der Kalkulation sind alle Zulagen z.B. für Formteile
u. Armaturen einzukalkulieren.

Komplett liefern und betriebsfertig verlegen.
Die Verlegevorschriften des Herstellers sind genaustens
zu beachten.
Montagehöhe bis ca. 4,00m, einschließlich Gestellung
der erforderlichen Leitern, Gerüste, Hebewerkzeuge,
Hilfsgeräte usw.
Menge: 20,000 m

**02.11 wie vor, jedoch für Dämmschale alukaschiert 60x54mm**
wie vor, jedoch für Dämmschale alukaschiert 60x54mm

wie vor, jedoch für Dämmschale alukaschiert 60x54mm
Menge: 30,000 m

**02.12 wie vor, jedoch für Dämmschale alukaschiert 40x42mm**
wie vor, jedoch für Dämmschale alukaschiert 40x42mm

wie vor, jedoch für Dämmschale alukaschiert 40x42mm
Menge: 20,000 m

**02.13 wie vor, jedoch für Dämmschale alukaschiert 30x35mm**
wie vor, jedoch für Dämmschale alukaschiert 30x35mm

wie vor, jedoch für Dämmschale alukaschiert 30x35mm
Menge: 15,000 m

**02.14 wie vor, jedoch für Dämmschale alukaschiert 30x28mm**
wie vor, jedoch für Dämmschale alukaschiert 30x28mm

wie vor, jedoch für Dämmschale alukaschiert 30x28mm
Menge: 10,000 m

**02.15 wie vor, jedoch für Dämmschale alukaschiert 20x22mm**
wie vor, jedoch für Dämmschale alukaschiert 20x22mm

wie vor, jedoch für Dämmschale alukaschiert 20x22mm
Menge: 10,000 m

**02.16 wie vor, jedoch für Dämmschale alukaschiert 20x18mm**
wie vor, jedoch für Dämmschale alukaschiert 20x18mm

wie vor, jedoch für Dämmschale alukaschiert 20x18mm
Menge: 5,000 m

**02.17 wie vor, jedoch für Dämmschale alukaschiert 20x15mm**
wie vor, jedoch für Dämmschale alukaschiert 20x15mm

wie vor, jedoch für Dämmschale alukaschiert 20x15mm
Menge: 20,000 m

**02.18 Wetterfeste Verkleidung Rohr nichtrostender Stahl DN65 (76,1x1,5mm) außen**
Wetterfeste Verkleidung Rohr nichtrostender Stahl
DN65 (76,1x1,5mm) außen

Wetterfeste Verkleidung für beschriebene
Rohrleitung (DN65 76,1x1,5mm; 2x 180mm Dämmung)
bestehend aus Schutzmantel aus Alublech, Blechdicke
1,0mm, Oberfläche glatt, Baustoffklasse nicht brennbar
(DIN 4102-A1).

Technische Daten:
- Oberfläche: glatt
- Blechart: Aluminium, mit Schutzlackversiegelung
- Baustoffklasse: nichtbrennbar, DIN 4102 - A1
- Temperaturbeständigkeit:-196°C bis + 320°C

Einsetzbar für Leitungen im Innen- und Außenbereich,
Kalt- und Warmwasserleitungen, Heizungs-, Solar- und
Dampfleitungen.

In der Kalkulation sind alle Zulagen z.B. für Formteile
(Bogen, Stutzen etc.) inkl. Ventile etc.
einzukalkulieren.

Komplett liefern und betriebsfertig montieren,
einschließlich Zuschnitt- und Ausschnittarbeiten,
Befestigungsmaterial, Kleinteile, Verschnitt usw.
Die Fugen sind wasserdicht zu versiegeln.
Montagehöhe bis ca. 4,00m sowie in einem Schacht von
2m x 2m x 2m, einschließlich Gestellung der
erforderlichen Leitern, Gerüste, Hebewerkzeuge,
Hilfsgeräte usw.
Menge: 15,000 m

**02.19 Unterkonstruktion wetterfeste Verkleidung Rohr nichtrostender Stahl DN65**
Unterkonstruktion wetterfeste Verkleidung Rohr
nichtrostender Stahl DN65

Unterkonstruktion für zuvor beschriebene wetterfeste
Verkleidung Rohr nichtrostender Stahl, als Trasse auf
Boden oder Wand.

Trasse bestehend aus:

- Montagefuß
- Schiene
- Schienenverbinder
- Gewindestange M10 u. M12
- Unterlegscheibe 11,0 u. 13,0mm
- Sechskantschraube M10 u. M12
- Schiebemutter M10 u. M12
- Sechskantmutter M10 u. M12
- Schiene Endstopfen
- Schienendämmprofil
- Betonplatte 30kg

In der Kalkulation sind alle Zulagen für zuvor benannte Bauteile einzukalkulieren.

Komplett liefern und betriebsfertig montieren,
einschließlich Zuschnitt- und Befestigung des
Rohrleitungspakets auf der Trasse,
Befestigungsmaterial, Kleinteile, Verschnitt usw.
Montagehöhe bis ca. 4,00m sowie in einem Schacht von
2m x 2m x 2m, einschließlich Gestellung der
erforderlichen Leitern, Gerüste, Hebewerkzeuge,
Hilfsgeräte usw.
Menge: 15,000 m

### Haupttitel 03 Abschottungen

**03.1 Dämmschale Brandschutz Rohr DN50**
Dämmschale Brandschutz Rohr DN50

Dämmschale Brandschutz Rohr nichtrostender Stahl
Dämmschale als Brandschutz für Heizungsrohrleitungen

Anforderung:
Dämmschalen für Verbidungen durch Massivwände bzw.
-decken der Feuerwiderstandsklasse F90. Die Hinweise im
Hinblick auf die Kombination von Dämm- und
Rohrleitungshersteller sind strikt zu beachten.

Baustoffklasse:
A2L - s1, d0 nach DIN 13501-1

Schmelzpunkt:  > 1000 °C nach DIN 4102-17
Wärmeleitfähigkeit:  0,035 W/(m·K) nach
  EnEV/GEG
Oberfläche:  gitternetzverstärkte
  Aluminiumfolie

Fabrikat der Planung:  Rockwool
  Steinwolle
Modell-Nr.:  Conlit 150 U

oder gleichwertig

Angebotenes Fabrikat und Typ:
Nachweise sind mit dem Angebot einzureichen

'.........'
(vom Bieter einzutragen)

Wird bei der Fabrikats-/Typenabfrage keine
entsprechende Angabe gemacht, so gilt das vorgegebene
Leitfabrikat als verbindlich angeboten und wird
Vertragsbestandteil.
Wird ein anderes Fabrikat eingetragen, sind dem Angebot
entsprechende aussagekräftige Unterlagen / Datenblätter
beizufügen.

Liefern und auf die vorgesehene Rohrleitung fugendicht
aufbringen. Schutzstreifen der selbstklebenden
Überlappung entfernen und Überlappung dichtkleben.
Rundstöße mit 100mm breiten, selbstklebenden
Alu-Folienbänden diffusionsdicht abkleben. Für Bögen
und Abzweige vorgefertigte Formteile verwenden und die
Enden mit Stirnscheiben versehen. Lagesicherung der
Dämmschale  mit verzinktem Bindedraht, 6 Windungen pro
lfd. Meter, auf der Rohrleitung befestigen.

In die Preise sind einzurechnen:
Transport zur und auf der Baustelle, Zuschnittarbeiten,
Ausschnittarbeiten für sämtliche Griffe und Knebel von
Armaturen, Montage, Kleber, Kleinmaterialien und
Verschnitt.

In der Kalkulation sind alle Zulagen z.B. für Formteile
einzukalkulieren.

Die Verlegevorschriften des Herstellers sind genaustens
zu beachten.
Montagehöhe bis ca. 4,00m, einschließlich Gestellung
der erforderlichen Leitern, Gerüste, Hebewerkzeuge,
Hilfsgeräte usw.
Menge: 1,000 m

**03.2 wie vor, jedoch für Rohr DN40**
wie vor, jedoch für Rohr DN40

wie vor, jedoch für Rohr DN40
Menge: 1,000 m

**03.3 wie vor, jedoch für Rohr DN32**
wie vor, jedoch für Rohr DN32

wie vor, jedoch für Rohr DN32
Menge: 1,000 m

**03.4 wie vor, jedoch für Rohr DN25**
wie vor, jedoch für Rohr DN25

wie vor, jedoch für Rohr DN25
Menge: 1,000 m

**03.5 wie vor, jedoch für Rohr DN20**
wie vor, jedoch für Rohr DN20

wie vor, jedoch für Rohr DN20
Menge: 1,000 m

**03.6 wie vor, jedoch für Rohr DN15**
wie vor, jedoch für Rohr DN15

wie vor, jedoch für Rohr DN15
Menge: 1,000 m

**03.7 wie vor, jedoch für Rohr DN12**
wie vor, jedoch für Rohr DN12

wie vor, jedoch für Rohr DN12
Menge: 1,000 m

**03.8 Brandschutz Dämmmanschette Rohr DN50**
Brandschutz Dämmmanschette Rohr DN50

Brandschutz-Dämm-Manschette für Stahl- und
Edelstahlrohrleitungen, Brandschutz-Dämm-Manschette
körperschallentkoppelt für Stahl- und
Edelstahlrohrleitungen da = 159mm (DN150);
13mm dickes Dämmmaterial zur Körperschallentkoppelung,
offene, nahtverstärkte Manschette mit integriertem
Schnellverschluss, Feuerwiderstandsklasse R30, R60,
R90, R120 nach DIN 4102-11, max. EI 180 nach
DIN EN 1366-3, außen verstärkt durch eine reißfeste
Gittergewebefolie, Gittergewebe an den Kreuzungspunkten
verknotet. Innenseite mit einer Gleitfolie ausgerüstet.

Die Ausführung muss nach ABP Nr. P-BWU03-I 17.6.4 MPA
Stuttgart, ETA-12/0565 oder VKF Nr. 22449, erfolgen.
Die ordnungsgemäße Ausführung ist vom Unternehmer nach
Abschluss der Arbeiten durch eine
Übereinstimmungserklärung zu bescheinigen. Neue
Kennzeichnungspflicht: Durchführung muss mit einem
Schild versehen werden. Das Schild ist jeweils neben
der Rohrabschottung am Bauteil zu befestigen. Das
Kennzeichnungsschild ist im Gesamtpreis
einzukalkulieren.

Beim Anbieten gleichwertiger, alternativer Produkte
sind folgende wesentliche Produktmerkmale zu beachten
und dem Auftraggeber schriftlich durch
Herstellernachweise zu dokumentieren:

- Robuste, reißfeste Oberfläche um Beschädigungen in
  der Bauphase vorzubeugen, dies dient der Vermeidung
  von Körperschallbrücken

- Geringere Materialstärke von 13mm für platzsparenden
  Einbau um somit über die dadurch größeren
  Zwischenabstände von Manschette zu Manschette eine
  saubere, sichtbare Feuer- und Rauchgasdichte
  Verfüllung des Bauteils zu gewährleisten.

- Einfache und schnelle Verarbeitung durch
  werkzeuglosem Schnellverschluss zur Reduzierung der
  Verarbeitungszeiten.

- Innere Gleitfolie zur Sicherung der
  Verschiebefähigkeit der Manschetten auf dem Rohr zur
  schnellen Montage und zur Vermeidung von
  Betriebsgeräuschen.

Spezialvlies, Baustoffklasse nach DIN 4102-1 : A1
Spezialvlies, Schmelzpunkt nach DIN 4102-11 : >1000° C
Wärmeleitfähigkeit nach DIN 52612: : l40°C=0,040W/(m×K)

Dicke: 13mm

Fabrikat der Planung:  Missel
Modell:  BSM-R90

oder gleichwertig

Angebotenes Fabrikat und Typ:
Nachweise sind mit dem Angebot einzureichen

'.........'
(vom Bieter einzutragen)

Wird bei der Fabrikats-/Typenabfrage keine
entsprechende Angabe gemacht, so gilt das vorgegebene
Leitfabrikat als verbindlich angeboten und wird
Vertragsbestandteil.
Wird ein anderes Fabrikat eingetragen, sind dem Angebot
entsprechende aussagekräftige Unterlagen / Datenblätter
beizufügen.

In die Preise sind einzurechnen:
Transport zur und auf der Baustelle, Zuschnittarbeiten,
Ausschnittarbeiten für sämtliche Armaturen in
entsprechender Dimension, Griffe und Knebel von
Armaturen, Montage, Kleber, Kleinmaterialien und
Verschnitt.

In der Kalkulation sind alle Zulagen z.B. für Formteile
einzukalkulieren.

Komplett liefern und betriebsfertig verlegen.
Die Verlegevorschriften des Herstellers sind genaustens
zu beachten.
Montagehöhe bis ca. 4,00m, einschließlich Gestellung
der erforderlichen Leitern, Gerüste, Hebewerkzeuge,
Hilfsgeräte usw.
Menge: 1,000 m

**03.9 wie vor, jedoch für Rohr DN40**
wie vor, jedoch für Rohr DN40

wie vor, jedoch für Rohr DN40
Menge: 1,000 m

**03.10 wie vor, jedoch für Rohr DN32**
wie vor, jedoch für Rohr DN32

wie vor, jedoch für Rohr DN32
Menge: 1,000 m

**03.11 wie vor, jedoch für Rohr DN25**
wie vor, jedoch für Rohr DN25

wie vor, jedoch für Rohr DN25
Menge: 1,000 m

**03.12 wie vor, jedoch für Rohr DN20**
wie vor, jedoch für Rohr DN20

wie vor, jedoch für Rohr DN20
Menge: 1,000 m

**03.13 wie vor, jedoch für Rohr DN15**
wie vor, jedoch für Rohr DN15

wie vor, jedoch für Rohr DN15
Menge: 1,000 m

**03.14 wie vor, jedoch für Rohr DN12**
wie vor, jedoch für Rohr DN12

wie vor, jedoch für Rohr DN12
Menge: 1,000 m

### Haupttitel 04 Heizungsanlagen inkl. Zubehör

**04.1 Luft/Wasser-Wärmepumpe 43/60 inkl. Aufstellung**
Luft/Wasser-Wärmepumpe 43/60 inkl. Aufstellung

Reversible Luft/Wasser-Wärmepumpe für universelle
Außenaufstellung mit natürlichem Kältemittel R290
Typ 43/60.

Leistungsgeregelte Wärmpumpe zum Heizen und Kühlen für
Außenaufstellung mit wandmontierten
Wärmepumpenmanager. Schalloptimiert durch
strömungsoptimierte Luftführung mit gekapseltem
Verdichterraum, Axial-Lüfter für natürlich leises
Luftgeräusch und frei schwingender
Verdichtergrundplatte zur Körperschallentkopplung. Hohe
Leistungszahlen (COP) durch Hochleistungsverdampfer,
elektronisches Expansionsventil, EC-Lüfter zur
Anpassung des Luftvolumenstroms, lastabhängigen
Optimierung der Verdichterdrehzahl über den Inverter.
Maximale Betriebssicherheit für die Nutzung des
Kältemittels R290 durch sensorische Überwachung des
Kältekreises mit selbstoptimierender Abtauung und im
Gerät integriertes Sicherheitskonzept mit
Propan-Sensor, um im Fehlerfall die Wärmepumpe zu
sperren und das Eindringen von Kältemittel ins Gebäude
zu verhindern. Der integrierte Wärmemengenzähler
visualisiert die ermittelte Wärmemenge für Heizen und
Warmwasserbereitung inkl. der genutzten Umweltenergie
am Wärmepumpenmanager. Einfache und schnelle Montage
durch die Möglichkeit zur wandnahen Aufstellung mit
einem minimalen Wandabstand von 0,8m auf der
Ansaugseite. Hydraulischer Anschluss an der
Geräterückseite, vor Ort ohne zusätzliches Zubehör
umbaubar zum Anschluss von unten mit integriertem
Schutz gegen das Eindringen von
Nagetieren.Universalbauweise mit flexiblen Erweiterung
smöglichkeiten für:

- bivalente oder regenerative Betriebsweise
- ungemischten und gemischten Heiz-/Kühlkreis
- Intelligente Raumtemperaturregelung (Sonderzubehör)
- Nutzung lastvariabler Tarife (SG Ready)
- Kaskadierung von maximal 14 Geräten mit dem Zubehör
  Masterregler möglich.

Bei einer Außentemperatur von -10°C kann eine maximale
Vorlauftemperatur von 70°C erreicht werden. Bei der
stillen Kühlung über Flächenheiz/-kühl-Systeme ist der
Raumtemperaturregler mit Feuchtesensor und ein
gemischter Heizkreis erforderlich, um die
Vorlauftemperatur in Abhängigkeit der Lufttemperatur
und Feuchte eines Referenzraumes zu regeln.
Schmutzfänger und sensorische Durchflussmessung zur
Absicherung des minimalen und maximalen
Heizwasserdurchsatzes integriert. Vor- und
Rücklauffühler integriert; Außenfühler (Norm NTC-2) im
Lieferumfang. Die elektrische Verbindung zwischen der
im Gebäude zu montierenden Regelung und der
Außeneinheit erfolgt über ein nicht im Lieferumfang
enthaltenes geschirmtes 2-adriges Datenkabel
(z.B. LiYY 2x0,6mm² oder J-Y(ST)Y..LG2x2x0,8mm²).
Lüftungsgitter aus hochwertigem Aluminium.

Technische Daten:
- Untere Einsatzgrenze Wärmequelle: -22°C
- Obere Einsatzgrenze Wärmequelle: +40°C
- max. Vorlauftemperatur: 70°C
- Heizleistung / COP A7/W35: 40,2kW/ 4,6
- Heizleistung / COP A2/W35: 19,0kW/ 4,1
- Heizleistung max. / COP A2/W35: 35,7kW/ 3,4
- Heizleistung max. / COP A-7/W35: 42,5kW/ 2,7
- Kühlleistung max. / EER A35/W18: 30,1kW/ 3,4
- Schallleistungspegel ErP: 55dB(A)
- Schalldruckpegel in 10m: 27dB(A)
- Breite x Höhe x Tiefe: 1970x1764x1000mm
- Gewicht: 566kg
- Kältemittel /-menge: R290/ 4,0kg
- Anschluss-Spannung: 3/PE ~400V, 50Hz

Wärmepumpenmanager zur Überwachung eines
Wärmepumpensystems mit flexibel nutzbaren
Regelfunktionen. Zeitgesteuerte Absenkung und Erhöhung
der Heizungskennlinien, Zeitfunktionen für die
bedarfsgerechte Warmwasserbereitung über die Wärmepumpe
mit der Möglichkeit zur gezielten Nacherwärmung über
eine Flanschheizung. Betriebsart "Bivalent" für
Hybridanlagen zur Ansteuerung fossiler Wärmeerzeuger
über 0-10V-Signal und Schaltkontakt. Betriebsart
"Regenerativ" zur Kombination der Wärmepumpe mit
weiteren erneuerbaren Energien wie Holz oder Solar;
dynamische Eingabemenüs mit unterschiedlichen Zugriffen
für den Fachmann und den Benutzer. Automatisiertes
Programm zum gezielten Trockenheizen des Estrichs.
Flexible Nutzung der Regelfunktionen (Kühlen,
Warmwasser, gemischte Heiz- und Kühlkreise,
Solarthermie, bivalent, regenerativ) über drei frei
wählbare Funktionsblocks, die über das Sonderzubehör
(Erweiterungsmodul) um 2 Funktionen erweiterbar sind.
Anschluss-Platinen mit farblich codierten Steckern je
Funktionsblock. Darstellung der erzeugten Wärme- und
Energiemengen, der genutzten Umweltenergie sowie der
Effizienz. Verfügbare Kommunikationsprotokolle Modbus
RTU, Modbus TCP und KNX als Erweiterung (Sonderzubehör)
möglich; Außenfühler (R1, Norm NTC-2) und
Anforderungsfühler (R2.2, Norm NTC-10) im Lieferumfang
enthalten.

Fabrikat der Planung:  Weishaupt
Typ:  WWP LA 43/60-A R
Artikel-Nr.:  51115301

oder gleichwertig

Angebotenes Fabrikat und Typ:
Nachweise sind mit dem Angebot einzureichen

'.........'
(vom Bieter einzutragen)

Wird bei der Fabrikats-/Typenabfrage keine
entsprechende Angabe gemacht, so gilt das vorgegebene
Leitfabrikat als verbindlich angeboten und wird
Vertragsbestandteil.
Wird ein anderes Fabrikat eingetragen, sind dem Angebot
entsprechende aussagekräftige Unterlagen / Datenblätter
beizufügen.

Komplett liefern (inkl. Transport zum Aufstellort) und
betriebsfertig montieren inkl. Übergangsformteilen,
einschließlich Befestigungsmaterial, Systempresswerkzeuge und Pressbacken sowie aller
Zubehörmaterialien.

Der Aufbauort ist über eine Straße samt Zufahrt mit
einem Kran o.Ä. erreichbar, zwischen Demontageort und
Straße liegen ca. 100m, Engstelle von 3,4m in der
Einfahrt beachten, alternativ ist der Zugang über eine
1,4m breite Rampe und einer Entfernung von 20m
erreichbar. Es ist in jedem Falle ein Kran o.Ä. zu
kalkulieren, da die Wärmepumpe zuletzt auf einen Sockel
gehoben werden musss.

Die Wärmepumpe ist betirwebsferti auf der
Unterkonstruktion auszurochten und zu befestigen,
einschließlich Befestigungsmaterial.

Die Verlegevorschriften des Herstellers sind genaustens
zu beachten.
Montagehöhe bis ca. 4,00m, einschließlich Gestellung
der erforderlichen Leitern, Gerüste, Hebewerkzeuge,
Hilfsgeräte usw..
Die el. Zuleitung ist bauseits vorhanden, der
eigentliche Anschluss erfolgt durch das Gewerk Heizung.

Alle genannten Punkte sind in den Kosten
einzukalkulieren.
Menge: 1,000 Stck

**04.2 Kugelgelagerte Kranösen**
Kugelgelagerte Kranösen

Kugelgelagerte Kranösen für Wärmepumpen.

Transporthilfe bestehend aus 4 schraub- und drehbaren
Kranösen. Befestigung an der Oberseite des Gerätes zur
Verbringung der Wärmepumpe an den Montageort mittels
Kran. Diese können nach dem Transport deinstalliert
werden.

Lieferumfang:

- 4 Stück Kranösen

Fabrikat der Planung:  Weishaupt
Typ:  ASW 2040
  WWP LA 43/60-A R
Art.-Nr.:  50900104022

oder gleichwertig

Angebotenes Fabrikat und Typ:
Nachweise sind mit dem Angebot einzureichen

'.........'
(vom Bieter einzutragen)

Wird bei der Fabrikats-/Typenabfrage keine
entsprechende Angabe gemacht, so gilt das vorgegebene
Leitfabrikat als verbindlich angeboten und wird
Vertragsbestandteil.
Wird ein anderes Fabrikat eingetragen, sind dem Angebot
entsprechende aussagekräftige Unterlagen / Datenblätter
beizufügen.

Komplett liefern und betriebsfertig montieren,
einschließlich Deinstallation.
Die Verlegevorschriften des Herstellers sind genaustens
zu beachten.
Montagehöhe bis ca. 4,00m, einschließlich Gestellung
der erforderlichen Leitern, Gerüste, Hebewerkzeuge,
Hilfsgeräte usw.
Menge: 1,000 Stk

**04.3 Unterkonstruktion Wärmepumpe**
Unterkonstruktion Wärmepumpe

Herstellen, Liefern und Montieren einer
Stahlunterkonstruktion zur Aufnahme der zuvor
beschriebenen Wärmepumpe vor der Außenfassade des
Gebäudes im Bereich eines Schotterfeldes. Aufstellung
der Konstruktion auf einem entsprechenden Fundament,
vollständige Ausrichtung und Befestigung.

Die Konstruktion muss zwingend 80cm hoch sein, zwecks
Höhenausgleich.

Die Leistung umfasst insbesondere:

Fertigung der Unterkonstruktion aus Stahlträgern gemäß
statischer Erfordernisse sowie nach Angabe des
Herstellers der Wärmepumpe (Tragwerke aus Stahl),
werkseitig feuerverzinkt nach DIN EN ISO 1461. Die
Recherche und Ermittlung der statischen Erfordernisse
der Unterkonstruktion ist ausdrücklich Teil dieser
Position und wir nicht gesondert vergütet.

Anlieferung, Aufstellen, Ausrichten und dauerhafte
Befestigung der Stahlkonstruktion auf dem
Betonfundament inkl. aller erforderlichen Anker, Dübel,
Verbindungsmittel und Schwingungsdämpfer gemäß
Herstellervorgaben der Wärmepumpe.

Anpassung der Konstruktion an die vorhandenen
Gebäudefluchten und Höhen, Sicherstellung der
Lastabtragung und Standsicherheit in das Fundament.

Montage der passenden Ölprotektorwanne
Auffangwanne unterhalb der Stahlunterkonstruktion,
Wanne siehe separate LV-Position.

Einbau von elektrischen Heizmatten, die Heizmatten sind
einzukalkulieren, in der Ölprotektorwanne zur
Frostfreihaltung, inkl. Befestigung,
Anschlussleitungen, Temperaturfühler sowie Regel- und
Begrenzungseinrichtungen, Auslegung und Ausführung
gemäß VDE-Bestimmungen und Herstellerangaben

Funktions- und Sichtprüfung der kompletten
Unterkonstruktion inkl. Ölprotektorwanne und
Heizmatten.

Alternativ kann die Konstruktion auch als Montagesystem
mit Montagefüßen etc ausgeführt werden, unter
Einhalutung der zuvor genannten Kriterien.
Menge: 1,000 Stk

**04.4 Fundament UK-Wärmepumpe**
Fundament UK-Wärmepumpe

Komplettes Fundamt für die zuvor beschriebene
Unterkonstruktion der Wärmepumpe vollstädnig erstellen
als Streifenfinfament, Punktfundament etc.

Das Fundament wird an einer Außenfassade in einem
Schotterbereich erstellt.

Die Recherche und Ermittlung der statischen
Erfordernisse sowie Ausgestaltung des Fundaments ist
ausdrücklich Teil dieser Position und wir nicht
gesondert vergütet.

Material komplett liefern und Fundament vollständig und
betriebsfertig herstellen unter der Hinzulieferung
aller benötigten Materialien, Zusatzteile etc.
Die Verlegevorschriften des Herstellers sind genaustens
zu beachten.
Montagehöhe bis ca. 4,00m, einschließlich Gestellung
der erforderlichen Leitern, Gerüste, Hebewerkzeuge,
Hilfsgeräte usw.
Menge: 1,000 Stk

**04.5 Ölprotektor Wärmepumpe**
Ölprotektor Wärmepumpe

Ölprotektor für zuvor beschriebene Wärmepumpe als
Sonderanfertigung.

Edelstahl-Auslaufstutzen 3/4", Außengewinde.

Fabrikat der Planung:  GUS
Typ:  CUW-S
Abmessungen (LxBxH): 2150x1250x50mm
Wannenfläche:  2,69m²
Ölauffangvolumen:  12,63Liter
Leergewicht:  36,38kg
Betriebsgewicht:  76,69kg
Schlüsselnummer: 15251

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 St

**04.6 Kondensatablaufheizung**
Kondensatablaufheizung

Kondensatablaufheizung für Wärmempumpen.

Selbstregulierendes Heizband 1,5m (Heizleistung 25W/m)
zur Beheizung des Kondensatablaufs einer außen
aufgestellten Luft-Wasser Wärmepumpe.
Vorkonfektionierte und mit Klemmenkontakten
beschriftete Kaltleiter, zum Anschluss im
Schaltkasten vormontiert. Die Verlegung des
Heizleiters erfolgt direkt im Kondensatablauf.

Fabrikat der Planung:  Weishaupt
Typ:  KAH 2040
  Für WWP LA 43/60-A R
Art.-Nr.:  50900104032

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.7 Heizungsansteuerung**
Heizungsansteuerung

Microcontroler Heizungsansteuerung mit Störmeldekontakt
(max. 2A). 2 Stab-Niveauerkennung, Temperaturmessung
mit Grenzwert 3°C (+/-2"C) zur Erfassung der
Frostgrenze. Relaisausgang für Heizung 230V, AC max.
2,4kW, Gehäuse Makrolon, IP66.

Fabrikat der Planung:  HTH-03 Heither / GUS
Typ:  HTH-03 10-50 E2156

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw..
Die el. Zuleitung ist bauseits vorhanden, der
eigentliche Anschluss erfolgt durch das Gewerk Heizung.
Menge: 1,000 St

**04.8 Heizkabel innenliegende Beheizung**
Heizkabel für innenliegende Beheizung

Fabrikat der Planung:  GUS
Spannung:  230V
Nenntemperatur:  80°C
Aussendurchmesser: 5mm
Heizkabellänge:  16m
Heizleistung:  480W
Leistung:  30W/m
Zuleitung:  3m
Schutzklasse:  IPX7

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw..
Die el. Zuleitung ist bauseits vorhanden, der
eigentliche Anschluss erfolgt durch das Gewerk Heizung.
Menge: 1,000 St

**04.9 Rohrbegleitheizung Kondensat/ Vor- u. Rücklauf**
Rohrbegleitheizung Kondensat/ Vor- u. Rücklauf

Steckanschlussfertiges Frostschutzheizband,
selbstbegrenzend.

Frostschutz für Rohrleitungen, selbstbegrenzende
Heizbändern (10W/m oder 15W/m bei +10° C
Umgebungstemperatur), 230V, 2 m bis 25 m bis ca. DN 50.

- Anschlussfertig inklusive Schuko-Stecker
- Effizient und energiesparend zugleich da
  selbstbegrenzend
- Kein Werkzeug erforderlich

Das robuste kleine Heizband passt seine Leistung den Temperaturen an.

- Einfache und schnelle Installation

Abmessungen:
Länge 15m

Fabrikat der Planung:  bamaheat
Modell:  KS10-FA 10
Artikelnr.:  8000-30.63

oder gleichwertig

Angebotenes Fabrikat und Typ:
Nachweise sind mit dem Angebot einzureichen

'.........'
(vom Bieter einzutragen)

Wird bei der Fabrikats-/Typenabfrage keine
entsprechende Angabe gemacht, so gilt das vorgegebene
Leitfabrikat als verbindlich angeboten und wird
Vertragsbestandteil.
Wird ein anderes Fabrikat eingetragen, sind dem Angebot
entsprechende aussagekräftige Unterlagen/ Datenblätter
beizufügen.

Komplett liefern und betriebsfertig am Kondensatablauf
der WP montieren, einschließlich Befestigungsmaterial.

Die Verlegevorschriften des Herstellers sind genaustens
zu beachten.
Montagehöhe bis ca. 4,00m, einschließlich Gestellung
der erforderlichen Leitern, Gerüste, Hebewerkzeuge,
Hilfsgeräte usw.
Die el. Zuleitung, um den betriebsfertigen Anschluss
vorzunehmen, ist bauseits vorhanden.
Menge: 3,000 Stk
Produkt:
  Artikel:
    Artikelnummer: 123456789012345
    Artikelkurztext: Rohrbegleitheizung Kondensat/ Vor- u. Rücklauf

**04.10 Heizungs-Notschalter**
Heizungs-Notschalter

Heizungs-Notschalter für Aufputzmontage.

Komplett liefern und betriebsfertig montieren,
einschließlich zweier Hilfskontakte, einschließlich
Befestigungsmaterial.
Die Verlegevorschriften des Herstellers sind genaustens
zu beachten.
Montagehöhe bis ca. 4,00m, einschließlich Gestellung
der erforderlichen Leitern, Gerüste, Hebewerkzeuge,
Hilfsgeräte usw.
Menge: 1,000 Stk

**04.11 Außenfühler**
Außenfühler

Außenfühler NTC 2k kpl.m. Befestigungs- Außenfühler NTC 2k mit Befestigungs-Set für Wärmepumpen.

Fabrikat der Planung:  Weishaupt
Typ:  Für WWP LA 43/60-A R
Art.-Nr.:  50900000822

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.12 Anschlussleitung Wärmepumpe**
Anschlussleitung Wärmepumpe

Anschlussleitung Wärmepumpe zum Heizen und Kühlen
für den einfachen Anschluss der Wärmepumpe mit dem
Heizsystem.
Flexibles, wärmegedämmtes, selbstkompensierendes
Kunststoff-Rohrleitungssystem für die Erdverlegung.
PE-X Rohr für Vor- und Rücklauf.

Anschlussleitung 2x63x5,8

Außenmanteldurchmesser: 200mm
Durchmesser für Kernlochbohrung: 220mm

Fabrikat der Planung:  Weishaupt
Typ:  Für WWP LA 43/60-A R
Art.-Nr.:  50900102472

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m sowie in einem
ca. 2m x 2m x 2m tiefen Schacht, einschließlich
Gestellung der erforderlichen Leitern, Gerüste,
Hebewerkzeuge, Hilfsgeräte usw.
Menge: 25,000 m

**04.13 Anschluss Anschlussleitung**
Anschluss Anschlussleitung

Anschluss der zuvor beschriebenen Anschlussleitung an
die Wärmepumpe und das Heizsystem.

Komplett anschließen und betriebsfertig montieren inkl.
aller Übergangsformteile, eine separate Vergütung erfolgt nicht, einschließlich Befestigungsmaterial.
Die Verlegevorschriften des Herstellers sind genaustens
zu beachten.

Montagehöhe bis ca. 4,00m sowie in einem
ca. 2m x 2m x 2m tiefen Schacht, einschließlich
Gestellung der erforderlichen Leitern, Gerüste,
Hebewerkzeuge, Hilfsgeräte usw.
Menge: 1,000 Stk

**04.14 Steuerleitung Wärmepumpe**
Steuerleitung Wärmepumpe

Steuerleitung abgeschr. LIYCY 4x0,75 zwischen
Wärmepumpe und Regelung abgeschirmt 4 x 0,75 (pro lfm).

Fabrikat der Planung:  Weishaupt
Typ:  WWP LA 43/60-A R
Art.-Nr.:  743303

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 35,000 m

**04.15 Druckschlauch G2"**
Druckschlauch G2"

Druckschlauch G2 x 0,2m lang EDPM, Umflechtung
Edelstahl Einsatzgebiet: Verbindungsleitungen für
Kessel, Speicher, Wärmepumpen etc. zur
Schwingungsentkopplung.

Fabrikat der Planung:  Weishaupt
Typ:  WHZ-DS 0,2-2
Art.-Nr.:  50900101702

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 2,000 Stk

**04.16 Expansionsgefäß 35l**
Expansionsgefäß 35l

Expansionsgefäß Heizung weiß.

Inhalt: 35l

mit drei Füßen

Vordruck 1,5bar +/- 20 Prozent
max. Betriebsdruck 4bar
Anschluss R3/4" AG

Abmessungen:
Durchmesser x Höhe in mm: 404x387

Fabrikat der Planung:  Weishaupt
Typ:  WHI expan  35 #1
Art.-Nr.:  40900016022

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.17 Kappenventil G3/4"**
Kappenventil G3/4"

Kappenventil G3/4"IxG3/4"A Ms für Solar 18-600l
und Heizung 8-50l

Fabrikat der Planung:  Weishaupt
Typ:  WHI expan  25 #1
Art.-Nr.:  48001000732

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.18 Energiespeicher 500l**
Energiespeicher 500l

Energiespeicher

Nenninhalt gesamt gerundet: 482l
Inhalt Heizwasser: 481,9l
Bereitschaftsverlust bei 45 K gerundet: 58W PU-Dämmung einsetzbar für Heizen und Kühlen,
einschl. 3 Muffen 1 1/2" für Tauchheizkörper,
Heizwasseranschlüsse 2 1/2", 3 Stellfüße (einstellbar)

Technische Daten:
- Max. Betriebstemperatur: 95°C
- Max. Betriebsdruck: 6bar
- Durchmesser: 748mm
- Bauhöhe: 1.935mm
- Gewicht: 117kg
- Kippmaß: 2.050mm

Energieeffizienzkennzeichnung:
Energieeffizienzklasse: A
Warmhalteverluste: 58W
Speichervolumen: 482l

Fabrikat der Planung:  Weishaupt
Typ:  WES 500 Eco/ WP/ A
Art.-Nr.:  47550102

oder gleichwertig

Angebotenes Fabrikat und Typ:
Nachweise sind mit dem Angebot einzureichen

'.........'
(vom Bieter einzutragen)

Wird bei der Fabrikats-/Typenabfrage keine
entsprechende Angabe gemacht, so gilt das vorgegebene
Leitfabrikat als verbindlich angeboten und wird
Vertragsbestandteil.
Wird ein anderes Fabrikat eingetragen, sind dem Angebot
entsprechende aussagekräftige Unterlagen / Datenblätter
beizufügen.

Komplett liefern inkl. Transport ins Kellergeschoss
durch Türen (0,9m breit) und Flure (1,9m breit) über
eine Außentreppe (2,3m breit) ca. 30m und
betriebsfertig montieren, einschließlich
Befestigungsmaterial und Speichersockel.
Die Verlegevorschriften des Herstellers sind genaustens
zu beachten.
Montagehöhe bis ca. 4,00m, einschließlich Gestellung
der erforderlichen Leitern, Gerüste, Hebewerkzeuge,
Hilfsgeräte usw.
Menge: 1,000 Stk

**04.19 Sicherheitsgruppe**
Sicherheitsgruppe

Sicherheitsgruppe mit Sicherheitsventil 3 bar DN20,
Manometer und autom. Schnellentlüfter.

Fabrikat der Planung:  Weishaupt
Typ:  WHI safe 100-3 #1
Art.-Nr.:  40900028692

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.20 Heizstab 6kW**
Heizstab 6kW

Elektro-Heizeinsatz für Heizwasser.
Leistungsaufnahme: 6,0kW, 400V
Zur Montage an der Muffe des Energiespeicher.

Mit Temperatur-Regler einstellbar von 30 bis 80°C und
Sicherheits-Temperaturbegrenzer 110°C.
Einbautiefe 490mm
Abdeckung schwarz

Heizeinsatz bestehend aus Einzelheizkörpern mit
Temperaturregler, einstellbar 30 Grad C bis 75 Grad C
und Sicherheitstemperaturbegrenzer,
Schutzart IP54, 1 1/2 Zoll AG
mit Kunststoffabdeckklappe, entspricht den
Anforderungen DIN 40050/ VDE 0470.

Netzspannung 400V
Leistung 6,0kW.

Fabrikat der Planung:  Weishaupt
Typ:  WEH 6,0kW
  WES 660/910 Eco/A
Art.-Nr.:  47380700182

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 3,000 Stk

**04.21 Leistungsschütz**
Leistungsschütz

Leistungsschütz für Wärmepumpen AC230V, AC400V,
AC25A, 4-polig Schalten von ohmscher Last AC-1/AC-7a
3-phasig 400V gleichgrößer 16kW.

Fabrikat der Planung:  Weishaupt
Typ:  4S 230/400V
Art.-Nr.:  702873

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 3,000 Stk

**04.22 Relais 230V**
Relais 230V

Relais RIF-1RPT-LV-230AC/2X21
2 Wechsler 8A/250V AC
UN=230V AC

Fabrikat der Planung:  Weishaupt
Art.-Nr.:  704471

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.23 Koppelrelais 230V**
Koppelrelais 230V

Koppelrelais Typ KR 13.01 230V
LED-Anzeige 1 Wechselkontakt
Fabrikat der Planung:  Weishaupt
Art.-Nr.:  704289

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 4,000 Stk

**04.24 Verschlussstopfen inkl. Dämmkappe G1 1/2"**
Verschlussstopfen inkl. Dämmkappe G1 1/2"

Dämmkappe kpl. mit Wärmedämmung und Verschlussstopfen
G1 1/2".

Fabrikat der Planung:  Weishaupt
Typ:  Für WES 200/500 Eco / WP / A + B
Art.-Nr.:  47520100212

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 3,000 Stk

**04.25 Verschlussstopfen inkl. Dämmkappe G 1/2"**
Verschlussstopfen inkl. Dämmkappe G 1/2"

Dämmkappe kpl. mit Wärmedämmung und Verschlussstopfen
G 1/2.

Fabrikat der Planung:  Weishaupt
Typ:  Für WES 200/500 Eco / WP / A
Art.-Nr.:  47520100202

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 2,000 Stk

**04.26 Heizkreisverteiler DN25/40**
Heizkreisverteiler DN25/40

Verteiler für vier Heizkreise bis 6,5 m3/h Volumenstrom
2 Anschlusspaare nach unten 1 1/2" AG
4 Anschlusspaare nach oben 1 1/2" Überwurfmutter
für Pumpen- und Mischergruppen NW25/32 komplett mit
Verschraubungs- und Anschlussteilen (flachdichtend)
inkl. Wärmedämmung und Wandkonsole.

Kammergröße gesamt: 80x80mm
Abmessungen: HxBxT 166x1120x219mm

Fabrikat der Planung:  Weishaupt
Typ:  WHI distri 25-4-6,5 #1
Art.-Nr.:  40900017972

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.27 Pumpengruppe DN40**
Pumpengruppe DN40

Pumpengruppe NW 40 mit Hocheffizienzpumpe 40-100F
Mit Kugelhähnen, Thermometer und Schwerkraftbremse im
Rücklauf.
Die komplette Baugruppe ist mit einer Wärmedämmung aus
EPP ummantelt.
Max. Volumenstrom bei 200mbar: 15,5m3/h
(Volumenstrom wird durch Armaturenquerschnitt bzw.
Mischer begrenzt.)
250mbar: 15,0m3/h
Max. Leistung bei
Delta t = 15K: 270kW
Delta t = 10K: 174kW
Delta t = 7K: 122kW
EEI <= 0,19
Anschluss oben: Rp2" IG
Anschluss unten: G2" AG
Abmessungen: HxBxT 720x410x426mm

Fabrikat der Planung:  Weishaupt
Typ:  WHI pump 40-10  #1
  Grundfos Magna3
Art.-Nr.:  40900007922

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.28 Pumpengruppe DN25**
Pumpengruppe DN25

Pumpengruppe NW 25 mit Hocheffizienzpumpe
(hydraulischer Abgleich über-App).
Mit Kugelhähnen, Thermometer und Schwerkraftbremse im
Vorlauf.
Die komplette Baugruppe ist mit einer mehrschaligen Wärmedämmung aus
EPP versehen.

Wahlweise einstellbare Betriebsweise:
- Proportionaldruck,
- Konstantdruck
- Konstantdrehzahl
- AutoAdapt

Max. Volumenstrom bei
200mbar: 1,7 m3/h
250mbar: 1,6 m3/h
Max. Leistung bei
Delta t = 15K: 30kW
Delta t = 10K: 19kW
Delta t = 7K: 13kW
EEI <= 0,17
Anschluss oben: Rp1" IG
Anschluss unten: G1 1/2" AG
Abmessungen HxBxT: 355x280x248mm

Fabrikat der Planung:  Weishaupt
Typ:  WHI pump 25-6 #5
  Grundfos Alpha 2.2 25-60
Art.-Nr.:  40900021522

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 4,000 Stk

**04.29 Wandkonsole Mischergruppe DN40/50**
Wandkonsole Mischergruppe DN40/50

Wandkonsole Pumpen/Mischergr. NW40/50 (DN40/50-2")

Fabrikat der Planung:  Weishaupt
Typ:  WHÜ-DN40/50-2"
Art.-Nr.:  40900027012

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.30 wie vor, jedoch für Gruppe DN25**
wie vor, jedoch für Gruppe DN25

wie vor, jedoch für Gruppe DN25
Menge: 4,000 Stk

**04.31 Einschubfühler NTC 10**
Einschubfühler NTC 10

Einschubfühler für integrierten Regler Typ NTC 10
NTC-Kompaktnormfühler nach DIN 44574 zum Einsatz als
Einschub-, Vor-/Rücklauf oder
Trinkwasser-Speicherfühler, Anschlussleitung 6m.

Artikelnummer:
Fabrikat der Planung:  weishaupt
Art.-Nr.:  50900000252

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.32 Expansionsgefäß 150l**
Expansionsgefäß 150l

Expansionsgefäß Heizung weiß.
Inhalt: 150 l
mit Standring
Vordruck 2,5bar +/- 20 Prozent
max. Betriebsdruck 6bar
Anschluss R 1" AG
Abmessungen:
Durchmesser x Höhe in mm: 500x897

Fabrikat der Planung:  weishaupt
Typ:  WHI expan 150 #1
Art.-Nr.:  40900016062

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk
Produkt:
  Artikel:
    Artikelnummer: 123456789012345
    Artikelkurztext: Expansionsgefäß 150l

**04.33 Kappenventil G1"**
Kappenventil G1"

Kappenventil G 1" IG x G 1" IG Ms
für Expansionsgefäße Heizung 80-300l.

Fabrikat der Planung:  weishaupt
Typ:  WHI expan 150 #1
Art.-Nr.:  40900016102

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk
Produkt:
  Artikel:
    Artikelnummer: 123456789012345
    Artikelkurztext: Kappenventil G1"

**04.34 Membransicherheitsventil DN25**
Membransicherheitsventil DN25

Membransicherheitsventil DN25, 3bar,
für Heizungsanlagen, temperaturbeständig
bis 120°C.

Komplett liefern und betriebsfertig montieren,
einschließlich Befestigungsmaterial.
Die Verlegevorschriften des Herstellers sind genaustens
zu beachten.
Montagehöhe bis ca. 4,00m, einschließlich Gestellung
der erforderlichen Leitern, Gerüste, Hebewerkzeuge,
Hilfsgeräte usw.
Menge: 1,000 Stk

**04.35 Plattenwärmetauscher 300kW**
Plattenwärmetauscher 300kW

Plattenwärmetauscher 300kW  G2 1/2AG
Systemtrennung-Plattenwärmetauscher (PWT) mit Fuß.
Edelstahl-Plattenwärmetauscher, kupfergelötet, mit
4 Anschlüssen: DN65 G2 1/2 AG
Leistung: bis 300kW

Als Systemtrennung für Wärmeerzeuger, bei denen das
Anlagenwasser nicht der VDI 2035 entspricht.

Technische Daten Plattenwärmetauscher:

Max. Betriebstemperatur: 135°C bei max.
Betriebsdruck 27 bar
Druckverlust Wärmetauscher:
Kesselseite VL/RL bei 80/60 °C 91mbar
Heizkreisseite VL/RL bei 70/55°C 151mbar
Gewicht: 50kg
Breite/Höhe/Tiefe in mm inkl. Fuß: 271/ 704/ 240

Fabrikat der Planung:  Weishaupt
Art.-Nr.:  40900024107

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.36 Anschluss-Set Plattenwärmetauscher**
Anschluss-Set Plattenwärmetauscher

Anschluss-Set G2 1/2I x R2A sekundär
Vorlaufanschlussbogen mit Tauchhülse und
Rücklaufanschluss.
Anschlussrohr DN50 R 2 AG auf Überwurfmutter G2 1/2,
mit Dichtungen für zuvor beschriebenen
Plattenwärmetauscher.

Fabrikat der Planung:  Weishaupt
Art.-Nr.:  40900018192

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.37 Dämmung Plattenwärmetauscher**
Dämmung Plattenwärmetauscher

Wärmedämmung schwarz PWT 300kW für zuvor beschriebenen Wärmetauscher.

Fabrikat der Planung:  Weishaupt
Typ:  WHI sepa(-vic) 300 #2
Art.-Nr.:  40900024342

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.38 Standkonsole Plattenwärmetauscher**
Standkonsole Plattenwärmetauscher

Standkonsole 2 für PWT300kW für zuvor beschriebenen
Wärmetauscher

Maße: 280x270x350-600mm

Fabrikat der Planung:  Weishaupt
Typ:  WHI sepa(-vic) 300 #2
Art.-Nr.:  40900017572

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.39 Schlammabscheider Rp1" IG**
Schlammabscheider Rp1" IG

Schlammabscheider Rp1" IG mit Magnet für waagrechten
und senkrechten Einbau. Zum Abscheiden von
ferromagnetischen und nicht magnetischen Schmutz- und
Schlammpartikeln aus Heiz- oder Kühlkreisläufen bis zu
einer Größe von 5 Mikrometern. Schlammentfernung über
Abschlammventil ohne Betriebsunterbrechung. Medium
Wasser und Wasser-/Glykol-Gemisch (max. Glykolanteil 50
Prozent).

Max. Betriebstemperatur: 110°C
Max. Betriebsdruck: 10bar
Max. Volumenstrom: 2m3/h
Druckverlust bei max. Volumenstrom: 38mbar
Gewicht: 2,5kg
Breite x Höhe x Durchmesser in mm: 204x276x140
Gehäuse-Werkstoff: Messing

Diese Position beinhaltet folgende Unterpositionen:
Schlammabscheider Rp 1
Wärmedämmung Schlammabscheider Rp 1

Fabrikat der Planung:  weishaupt
Art.-Nr.:  40900018012

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 4,000 Stk

**04.40 Luftabscheider Rp 1"**
Luftabscheider Rp 1"

Luftabscheider Rp 1" inkl. Wärmedämmung
Mikroblasenluftabscheider Rp 1" inkl. Wärmedämmung
Zum sicheren Abscheiden von Luft aus Heiz- oder
Kühlkreisläufen. Einzusetzen bei Wasser und Wasser-/Glykol-Gemisch bis zu einem max.
Glykolanteil von 50 %. Über ein eingebautes Ventil wird
die abgeschiedene Luft in den Raum abgeführt. Durch das
drehbare Anschlussstück ist der Einbau in horizontaler
oder vertikaler Lage möglich.

Max. Betriebstemperatur: 110 °C
Max. Betriebsdruck: 10 bar
Max. Volumenstrom: 2 m3/h
Druckverlust bei max. Volumenstrom: 38 mbar
Gewicht: 2,02 kg
Breite x Höhe x Durchmesser in mm: 204 x 276 x 140
Gehäuse-Werkstoff: Messing

Diese Position beinhaltet folgende Unterpositionen:
Luftabscheider Rp 1"
Wärmedämmung Schlammabscheider Rp 1

Fabrikat der Planung:  weishaupt
Art.-Nr.:  40900028712

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 4,000 Stk

**04.41 Kassette techn. Unterlagen**
Kassette techn. Unterlagen

Kassette für technische Unterlagen mit Montagematerial.

Fabrikat der Planung:  Weishaupt
Art.-Nr.:  669494

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.42 BA-Rohrtrenner inkl. Druckminderer**
BA-Rohrtrenner inkl. Druckminderer

Rohrtrenner für Heizungs-Füllarmatur nach DIN EN 1717.

Erlaubt eine feste Installation vom Trinkwassernetz zum
Heizungssystem, gesichert durch Rohrtrenner Typ BA.
Vermindert den Eintrag von Sauerstoff. Über den
eingebauten Druckminderer wird der Druck konstant
gehalten und bei abfallendem Druck wird nachgespeist.
Die Heizungs-Nachspeisestation besteht aus zwei
Absperrventilen (ein- und ausgangsseitig),
Druckminderer, Manometer und Rohrtrenner Typ BA.

Technische Daten:

Rohranschluss ¾Zoll
Max. Füllleistung ca. 800l/h
Max. Betriebstemperatur
- eingangsseitig 30°C
- ausgangsseitig 65°C
Max. Heizungswassertemperatur 90°C
Betriebsdruck max. 10bar
Einbaulänge 207mm

Fabrikat der Planung:  Judo
Typ:  JHF-F PLUS
Bestellnummer:  8060080

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial und aller
Übergangsformteile.
Die Verlegevorschriften des Herstellers sind genaustens
zu beachten.
Montagehöhe bis ca. 3,50m, einschließlich Gestellung
der erforderlichen Leitern, Gerüste, Hebewerkzeuge,
Hilfsgeräte usw.
Menge: 1,000 Stk

**04.43 Nachfüllstation**
Nachfüllstation

Intelligente Heizungsbefüllung nach VDI 2035,
komfortabel und sicher. Einheit für den Festeinbau, zur
vollautomatischen, druck- und kapazitätsgesteuerten Be-
und Nachfüllung mit enthärtetem oder entsalztem Wasser.
Einfachste Programmierung, Überwachung der Kapazitäten
von Entsalzungs- und Enthärtungspatronen, mit
automatischer Absperrung der Füllleitung bei
Kapazitätsende oder Überschreitung der
Restleitfähigkeit bei Entsalzungspatronen.
Zusätzliche Sicherheit durch Überwachung der
Füllwasserdurchflusses und automatischer Absperrung der
Füllleitung bei Überschreitung voreingestellter
Grenzwerte, die z.B. auf Leckagen hindeuten würden.

Lieferumfang: Gehäuse aus hochwertigem Kunststoff mit
Isolierschalen aus EPP, zur Aufnahme eines
Drucksensors, eines Leitfähigkeitssensors,
Motorkugelhahn, Entlüftungsventilen,
Bügelwasserentnahme, Mikroprozessorsteuerung mit
2-zeiligem LCD-Display, Drucksensor und Folientastatur,
mit potentialfreier Störmeldung, Behälteranbindung mit
2,5"-Außengewinde zum Anschluss von Entsalzungs- oder
Enthärtungspatronen mit Schraubanschluss und Adapter
für bodenstehende Austauscherflaschen mit hoher
Kapazität. Anschlussverschraubung (Gewindeanschluss
nach DIN EN 10266-1), Steckernetzgerät 230 V/50 Hz.

Inkl. Erweiterungsmöglichkeit mit einem-Modul
zur Verbindung über LAN-Anschluss mit einem
Heimnetzwerk und dem Internet, iOS- und Android-App
verfügbar, für weltweiten Zugriff auf umfangreiche
Informationen, automatisierte Meldungen und Funktionen.

Technische Daten:
Rohranschluss ¾ Zoll
Füllleistung max. 300 l/h
Betriebsdruck max. 6bar
Wassertemperatur max. 30°C
Einbaulänge 351mm

Fabrikat der Planung:  Judo
Typ:  i-fill
Art.-Nr.:  8068026

oder gleichwertig

Angebotenes Fabrikat und Typ:
Nachweise sind mit dem Angebot einzureichen

'.........'
(vom Bieter einzutragen)

Wird bei der Fabrikats-/Typenabfrage keine
entsprechende Angabe gemacht, so gilt das vorgegebene
Leitfabrikat als verbindlich angeboten und wird
Vertragsbestandteil.
Wird ein anderes Fabrikat eingetragen, sind dem Angebot
entsprechende aussagekräftige Unterlagen / Datenblätter
beizufügen.

Komplett liefern und betriebsfertig montieren,
einschließlich Befestigungsmaterial und aller
Übergangsformteile.
Die Verlegevorschriften des Herstellers sind genaustens
zu beachten.
Montagehöhe bis ca. 4,00m, einschließlich Gestellung
der erforderlichen Leitern, Gerüste, Hebewerkzeuge,
Hilfsgeräte usw.
Die el. Zuleitung ist bauseits vorhanden.
Menge: 1,000 Stk

**04.44 Vollentsalzungspatrone**
Vollentsalzungspatrone

Vollentsalzungspatrone für Nachfüllstation.

Ausführung:
Austauscherbehälter aus glasfaserverstärktem
Kunststoff, gefüllt mit hochwertigem
Mischbett-Ionenaustauscherharz.

Technische Daten:
Kapazität 7500 Liter x °dH
Max. Füllleistung 300l/h
Kapazität bei 20°dH* ca. 375 Liter
Betriebsdruck max. 6bar
Betriebstemperatur max. 30°C

Fabrikat der Planung:  Judo
Typ:  PURE 7500
Art.-Nr.:  8068019

oder gleichwertig

Angebotenes Fabrikat und Typ:
Nachweise sind mit dem Angebot einzureichen

'.........'
(vom Bieter einzutragen)

Wird bei der Fabrikats-/Typenabfrage keine
entsprechende Angabe gemacht, so gilt das vorgegebene
Leitfabrikat als verbindlich angeboten und wird
Vertragsbestandteil.
Wird ein anderes Fabrikat eingetragen, sind dem Angebot
entsprechende aussagekräftige Unterlagen / Datenblätter
beizufügen.

Komplett liefern und betriebsfertig montieren,
einschließlich Befestigungsmaterial.
Die Verlegevorschriften des Herstellers sind genaustens
zu beachten.
Montagehöhe bis ca. 4,00m, einschließlich Gestellung
der erforderlichen Leitern, Gerüste, Hebewerkzeuge,
Hilfsgeräte usw.
Menge: 1,000 Stk

**04.45 Kabelsatz Nachfüllstation**
Kabelsatz Nachfüllstation

Zur Übertragung der externen Störmeldung für zuvor
beschriebene Nachfüllstation.

Fabrikat der Planung:  Judo
Modell:  Kabel
Bestellnummer:  2060511

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial und aller
Übergangsformteile.
Die Verlegevorschriften des Herstellers sind genaustens
zu beachten.
Montagehöhe bis ca. 4,00m, einschließlich Gestellung
der erforderlichen Leitern, Gerüste, Hebewerkzeuge,
Hilfsgeräte usw.
Menge: 1,000 Stk

**04.46 Elektroverdrahtung Heizungsanlage**
Elektroverdrahtung Heizungsanlage

Komplette Elektroverdrahtung der zuvor beschriebenen
Heizungsanlage:

- 1 Stk. Kondensatablaufheizung
- 1 Stk. Heizungsansteuerung
- 3 Stk. Rohrbegleitheizung
- 1 Stk. Heizungs-Notschalter
- 1 Stk. Außenfühler
- 3 Stk Heizstab
- 3 Stk Leistungssschütz
- 1 Stk Relais 230V
- 1 Stk Pumpengruppe DN40
- 4 Stk Pumpengruppe DN25
- 1 Stk Einschubfühler

- Steuerleitung Wärmepumpe

- alle weiteren Ventile, Mischer, usw.

- mittlere Kabellänge im Technikraum ca. 10m
- Entfernung Technikraum zum Aussenfühler ca.30m
- Entfernung Technikraum zur Wärmepumpe ca.15m

Montage und Anschluss aller Regelteile, Fühler usw.
unter Hinzulieferung aller erforderlichen Kabel-,
Befestigungs- und Verbindungsmaterialien, Kleinteile
usw. nach VDE-Vorschriften, Kabelverlegung in Leerrohr
oder Kabelkanal. Kabelauflegung von beiden Seiten.
Die Elektrozuleitung ist bauseits vorhanden
und muss von der Übergabedose Technikraum zu den
einzelnen elektrischen Verbraucher gezogen werden.

Montagehöhe bis ca. 4,00m sowie in einem
ca. 2m x 2m x 2m tiefen Schacht, einschließlich
Gestellung der erforderlichen Leitern, Gerüste,
Hebewerkzeuge, Hilfsgeräte usw.
Menge: 1,000 Stk

**04.47 Koordination Elektroverdrahtung Gewerk ELT**
Koordination Elektroverdrahtung Gewerk ELT

Koordination mit dem Gewerk ELT hinsichtlich
des el. Anschlusses der gesamten Heizungsanlage,
teilweise sind hier die Zuständigkeiten fließend,
sodass beschriebene Arbeiten von den Fremdgewerken übernnommen werden.
Die Abstimmung soll Missverständnisse und doppelte
Ausführungen vermeiden, und als Kommunikationsgrundlage
dienen.

Die Koodinierung und Terminabstimmung erfolgt
eigenverantwortlich.
Menge: 1,000 Stk

**04.48 Inbetrieb-/ Funktionsabnahme/ Einweisung**
Inbetrieb-/ Funktionsabnahme/ Einweisung

Inbetrieb-, Funktionsabnahme und Einweisung
des Bedienungspersonal in der zuvor beschriebenen
Heizungsanlage mit Systemregelung durch den Herstellerkundendienst bestehend aus:

- Kontrolle der Installation
- Elektrische Prüfung
- Mechanische Prüfung
- Anlagenparametrierung
- Mehrfacher Probelauf
- Überprüfung des angeschlossenen Sonderzubehörs
- Überprüfung des Heizwasserdurchsatzes
- Einstellung des Wärmepumpenmanagers
- Einweisung inkl. Protokoll des Bedienpersonals an
  einem separaten Termin inkl. Terminkoordination, sind
  in die Kosten einzukalkulieren
- Erstellung eines Inbetriebnahmeprotokolls

Die anteiligen Fahrtkosten und der Arbeitsaufwand sind in diese Position einzurechnen.
Menge: 1,000 Stk

### Haupttitel 05 Heizungsarmaturen

**05.1 Bezeichnungsschild**
Bezeichnungsschild

Bezeichnungsschild bestehend aus Universalhalter mit
Spannband verzinkt, komplett mit Kunststoffabdeckkappe
und Spannband passend für Rohre bis 2 1/2", Schild mit
Schriftleisten, Schrifthöhe 7mm, 3-zeilig.

Komplett liefern und betriebsfertig montieren.
Montagehöhe bis ca. 4,00m,
einschließlich Gestellung der erforderlichen Leitern,
Gerüste, Hebewerkzeuge, Hilfsgeräte usw.
Die Verlegevorschriften des Herstellers sind
genauestens zu beachten.
Menge: 20,000 Stk

**05.2 Markierungspfeil**
Markierungspfeil

Selbstklebender farbiger Markierungspfeil
nach DIN 2403, Breite ca. 60mm, mit Angabe des Mediums
und der Fließrichtung, zum Aufkleben auf Rohrisolierung.

Komplett liefern und betriebsfertig montieren.
Montagehöhe bis ca. 4,00m,
einschließlich Gestellung der erforderlichen Leitern,
Gerüste, Hebewerkzeuge, Hilfsgeräte usw.
Die Verlegevorschriften des Herstellers sind
genauestens zu beachten.
Menge: 20,000 Stk

**05.3 Automatischer Schnellentlüfter 1/2"**
Automatischer Schnellentlüfter 1/2"

Automatischer Schnellentlüfter 1/2" aus Messing,
leckfrei, mit absperrbarem Permanent-Entlüftungsventil
und rechtwinkligem gebohrter Ausblasöffnung zum
schnellen Ent- und Belüften von Rohrleitungsnetzen, mit
Anschlssgewinde für eine Entlüftungsleitung oder
Rückschlagventil. Anschluss R1/2" Innengewinde,
max. Betriebsdruck 10bar, max. Vorlauftemperatur 110°C.
Komplett liefern und betriebsfertig montieren.

Komplett liefern und betriebsfertig montieren.
Die Verlegevorschriften des Herstellers
sind genaustens zu beachten.
Montagehöhe bis ca. 4,00m,
einschließlich Gestellung der erforderlichen Leitern,
Gerüste, Hebewerkzeuge, Hilfsgeräte usw.
Die Verlegevorschriften des Herstellers sind
genauestens zu beachten.
Menge: 6,000 Stk

**05.4 Heizungskugelhahn DN65**
Heizungskugelhahn DN65

Heizungskugelhahn, beiderseits Innengewinde oder
Pressanschlüsse (SC-Kontur), Griff
aus Kunststoff, Rohrleitungsarmatur PN16 für Medien bis
100°C,Kugel Messing, verchromt, Dichtschalen aus PTPE,
O-Ring-Abdichtung aus Viton.

Komplett liefern und betriebsfertig verlegen,
einschließlich Befestigungsmaterial,
Systempresswerkzeuge und Pressbacken und Zubehör, inkl.
Übergangsformteilen.
Die Verlegevorschriften des Herstellers sind genaustens
zu beachten.
Montagehöhe bis ca. 4,00m, einschließlich Gestellung
der erforderlichen Leitern, Gerüste, Hebewerkzeuge,
Hilfsgeräte usw.
Menge: 2,000 Stk

**05.5 wie vor, jedoch DN50**
wie vor, jedoch DN50

wie vor, jedoch DN50
Menge: 4,000 Stk

**05.6 wie vor, jedoch DN40**
wie vor, jedoch DN40

wie vor, jedoch DN40
Menge: 4,000 Stk

**05.7 wie vor, jedoch DN32**
wie vor, jedoch DN32

wie vor, jedoch DN32
Menge: 4,000 Stk

**05.8 wie vor, jedoch DN25**
wie vor, jedoch DN25

wie vor, jedoch DN25
Menge: 2,000 Stk

**05.9 wie vor, jedoch DN20**
wie vor, jedoch DN20

wie vor, jedoch DN20
Menge: 2,000 Stk

**05.10 wie vor, jedoch DN15**
wie vor, jedoch DN15

wie vor, jedoch DN15
Menge: 2,000 Stk

**05.11 wie vor, jedoch DN12**
wie vor, jedoch DN12

wie vor, jedoch DN12
Menge: 2,000 Stk

**05.12 KFE-Kugelhahn DN15 (Schlauchtülle)**
KFE-Kugelhahn DN15 (Schlauchtülle)

KFE-Kugelhahn, DN15, PN16, mit Schlauchtülle,
Schutzkappe und Flügelgriff, selbstdichtend.

Komplett liefern und betriebsfertig montieren,
einschließlich Befestigungsmaterial,
Systempresswerkzeuge und Pressbacken.
Die Verlegevorschriften des Herstellers
sind genaustens zu beachten.
Montagehöhe bis ca. 4,00m,
einschließlich Gestellung der erforderlichen Leitern,
Gerüste, Hebewerkzeuge, Hilfsgeräte usw.
Die Verlegevorschriften des Herstellers sind
genauestens zu beachten.
Menge: 8,000 Stk

**05.13 Rohrfeder-Manometer**
Rohrfeder-Manometer

Rohrfeder-Manometer, Ausführung Klasse 2,5,
mit 2 roten verstellbaren Markenzeigern für An-
lagen nach DIN 4751
Gehäuse: Kunststoff, schwarz
Sichtscheibe: Kunststoff
Gehäuse: d = 160 mm
Anschluß: unten G 1/2 B
Messbereich: 0 - 10 bar

Komplett liefern und betriebsfertig montieren,
einschließlich Befestigungsmaterial, Tauchhülse und
Übergangsformteilen, Systempresswerkzeuge und
Pressbacken.
Die Verlegevorschriften des Herstellers sind genaustens
zu beachten.
Montagehöhe bis ca. 4,00m, einschließlich Gestellung
der erforderlichen Leitern, Gerüste, Hebewerkzeuge,
Hilfsgeräte usw.
Menge: 1,000 Stk

**05.14 Manometerabsperrventil**
Manometerabsperrventil

Manometerabsperrventil aus Messing DN15, max.
Betriebstemperatur 120°C, mit Spannmuffe-Zapfen,
Prüfzapfen und Entlüftungsschraube.

Komplett liefern und betriebsfertig montieren,
einschließlich Befestigungsmaterial, Tauchhülse und
Übergangsformteilen, Systempresswerkzeuge und
Pressbacken.
Die Verlegevorschriften des Herstellers sind genaustens
zu beachten.
Montagehöhe bis ca. 4,00m, einschließlich Gestellung
der erforderlichen Leitern, Gerüste, Hebewerkzeuge,
Hilfsgeräte usw.
Menge: 1,000 Stk

**05.15 Strangregulierventil DN50**
Strangregulierventil DN50

Rotguss-Strangregulierventil PN 16

In Schrägsitzausführung mit gesicherter, jederzeit
kontrollierbarer, stufenloser Feinstvoreinstellung.
Ablesbarkeit der Voreinstellung unabhängig von der
Handradstellung. Alle Funktionselemente auf der
Handradseite. Montage im Vor- und Rücklauf möglich.

Ventilgehäuse und Kopfstück aus Rotguss, Spindel und
Ventilkegel aus entzinkungsbeständigem Messing
(Ms-EZB), Kegel mit Dichtung aus PTFE, wartungsfreie
Spindelabdichtung durch doppelten O-Ring.

Meßventil und F+E-Kugelhahn anschließbar und
untereinander austauschbar (ZubehörSets 1-4).
Anschlussbohrungen für Zubehör-Sets mit Blindstopfen
verschlossen.

Beiderseits Außengewinde mit Überwurfmuttern für Schweiß-, Löt- und Außengewindetüllen, flachdichtend, inkl. Übergangsformteilen auf Pressanaschlüsse.

Komplett liefern und betriebsfertig montieren,
einschließlich Befestigungsmaterial, Tauchhülse und
Übergangsformteilen, Systempresswerkzeuge und
Pressbacken.
Die Verlegevorschriften des Herstellers sind genaustens
zu beachten.
Montagehöhe bis ca. 4,00m, einschließlich Gestellung
der erforderlichen Leitern, Gerüste, Hebewerkzeuge,
Hilfsgeräte usw.
Menge: 1,000 Stk

**05.16 wie vor, jedoch DN40**
wie vor, jedoch DN40

wie vor, jedoch DN40
Menge: 1,000 Stk

**05.17 wie vor, jedoch DN32**
wie vor, jedoch DN32

wie vor, jedoch DN32
Menge: 1,000 Stk

**05.18 wie vor, jedoch DN25**
wie vor, jedoch DN25

wie vor, jedoch DN25
Menge: 1,000 Stk

**05.19 wie vor, jedoch DN20**
wie vor, jedoch DN20

wie vor, jedoch DN20
Menge: 1,000 Stk

**05.20 wie vor, jedoch DN15**
wie vor, jedoch DN15

wie vor, jedoch DN15
Menge: 1,000 Stk

**05.21 wie vor, jedoch DN12**
wie vor, jedoch DN12

wie vor, jedoch DN12
Menge: 1,000 Stk

### Haupttitel 06 Heizkörper u. Zubehör

**06.1 Flachheizkörper profilierte Vorderfront Typ 30, BH=900mm, BL=1400mm**
Flachheizkörper profilierte Vorderfront
Typ 30, BH=900mm, BL=1400mm

Universalheizkörper mit 6 Anschlüssen, sowohl für den
unteren (Ventil-)Anschluss als auch für den seitlichen
Anschluss. Der Uni 6 hat keine Laschen und kann daher
bei Linksanschluss gedreht werden (außer Typ 11).

Material: Stahl
Ausführung: Zierleiste und Seitenverkleidungen
Ventilanschluss: M30 x 1,5
Anschlüsse:
- 2x Außengewinde ¾” (Eurokonus) für
  Untenanschluss rechts, mit Blindstopfen druckfest
  verschlossen
- 4x Innengewinde ½” für seitlichen
  Anschluss, links unten und rechts unten werksseitig  mit Blindstopfen
Lackierung: Alle Heizkörper sind entfettet,
phosphatiert, mit kataphoretischer Grundlackierung
versehen und pulverlackiert.
Farbe: ähnlich RAL9016
Max. Betriebsdruck: 10bar
Max. Betriebstemperatur: 110°C
Konformität: gemäß EN 442-1: 2014:
- Heizkörper und Konvektoren

Fabrikat :  Optima
Modell:  T UNI 6
  Profil-Universalheiz-
  körper

Komplett liefern, an den Aufstellungsort schaffen und
betriebsfertig montieren, inkl. Wandkonsolen für
Fertigwand (Beton u. Mauerwerk sowie Trockenbau)
Schrauben, Dübel, Kleinteile. Anforderungsklasse AK
nach VDI6036 mit Verschiebesicherung, einschließlich
aller Ventile und Stopfen.
Die Verlegevorschriften des Herstellers sind genaustens
zu beachten. Der Heizkörper ist vollständig
anzuschließen inkl. aller Übergangsformteile, eine
separate Vergütung erfolgt nicht.
Montagehöhe bis ca. 4,00m, einschließlich Gestellung
der erforderlichen Leitern, Gerüste, Hebewerkzeuge,
Hilfsgeräte usw.
Menge: 1,000 Stk

**06.2 wie vor, jedoch Typ 21, BH=500mm, BL=1800mm**
wie vor, jedoch Typ 21, BH=500mm, BL=1800mm

wie vor, jedoch Typ 21, BH=500mm, BL=1800mm.
Menge: 1,000 Stk

**06.3 wie vor, jedoch Typ 21, BH=500mm, BL=1600mm**
wie vor, jedoch Typ 21, BH=500mm, BL=1600mm

wie vor, jedoch Typ 21, BH=500mm, BL=1600mm.
Menge: 1,000 Stk

**06.4 wie vor, jedoch Typ 21, BH=500mm, BL=1400mm**
wie vor, jedoch Typ 21, BH=500mm, BL=1400mm

wie vor, jedoch Typ 21, BH=500mm, BL=1400mm.
Menge: 2,000 Stk

**06.5 wie vor, jedoch Typ 21, BH=400mm, BL=1800mm**
wie vor, jedoch Typ 21, BH=400mm, BL=1800mm

wie vor, jedoch Typ 21, BH=400mm, BL=1800mm.
Menge: 2,000 Stk

**06.6 wie vor, jedoch Typ 21, BH=400mm, BL=1600mm**
wie vor, jedoch Typ 21, BH=400mm, BL=1600mm

wie vor, jedoch Typ 21, BH=400mm, BL=1600mm.
Menge: 1,000 Stk

**06.7 wie vor, jedoch Typ 20, BH=900mm, BL=1400mm**
wie vor, jedoch Typ 20, BH=900mm, BL=1400mm

wie vor, jedoch Typ 20, BH=900mm, BL=1400mm.
Menge: 1,000 Stk

**06.8 wie vor, jedoch Typ 11, BH=900mm, BL=2600mm**
wie vor, jedoch Typ 11, BH=900mm, BL=2600mm

wie vor, jedoch Typ 11, BH=900mm, BL=2600mm.
Menge: 1,000 Stk

**06.9 wie vor, jedoch Typ 11, BH=600mm, BL=2000mm**
wie vor, jedoch Typ 11, BH=600mm, BL=2000mm

wie vor, jedoch Typ 11, BH=600mm, BL=2000mm.
Menge: 1,000 Stk

**06.10 wie vor, jedoch Typ 11, BH=500mm, BL=1600mm**
wie vor, jedoch Typ 11, BH=500mm, BL=1600mm

wie vor, jedoch Typ 11, BH=500mm, BL=1600mm.
Menge: 1,000 Stk

**06.11 Zulage Flachheizkörper plane Vorderfront Typ 30, BH=900mm, BL=1400mm**
Flachheizkörper profilierte Vorderfront
Typ 30, BH=900mm, BL=1400mm

Zulage Flachheizkörper plane Vorderfront statt
profilierter Typ 30, BH=900mm, BL=1400mm
Menge: 1,000 Stk

**06.12 wie vor, jedoch Typ 21, BH=500mm, BL=1800mm**
wie vor, jedoch Typ 21, BH=500mm, BL=1800mm

wie vor, jedoch Typ 21, BH=500mm, BL=1800mm.
Menge: 1,000 Stk

**06.13 wie vor, jedoch Typ 21, BH=500mm, BL=1600mm**
wie vor, jedoch Typ 21, BH=500mm, BL=1600mm

wie vor, jedoch Typ 21, BH=500mm, BL=1600mm.
Menge: 1,000 Stk

**06.14 wie vor, jedoch Typ 21, BH=500mm, BL=1400mm**
wie vor, jedoch Typ 21, BH=500mm, BL=1400mm

wie vor, jedoch Typ 21, BH=500mm, BL=1400mm.
Menge: 2,000 Stk

**06.15 wie vor, jedoch Typ 21, BH=400mm, BL=1800mm**
wie vor, jedoch Typ 21, BH=400mm, BL=1800mm

wie vor, jedoch Typ 21, BH=400mm, BL=1800mm.
Menge: 2,000 Stk

**06.16 wie vor, jedoch Typ 21, BH=400mm, BL=1600mm**
wie vor, jedoch Typ 21, BH=400mm, BL=1600mm

wie vor, jedoch Typ 21, BH=400mm, BL=1600mm.
Menge: 1,000 Stk

**06.17 wie vor, jedoch Typ 20, BH=900mm, BL=1400mm**
wie vor, jedoch Typ 20, BH=900mm, BL=1400mm

wie vor, jedoch Typ 20, BH=900mm, BL=1400mm.
Menge: 1,000 Stk

**06.18 wie vor, jedoch Typ 11, BH=900mm, BL=2600mm**
wie vor, jedoch Typ 11, BH=900mm, BL=2600mm

wie vor, jedoch Typ 11, BH=900mm, BL=2600mm.
Menge: 1,000 Stk

**06.19 wie vor, jedoch Typ 11, BH=600mm, BL=2000mm**
wie vor, jedoch Typ 11, BH=600mm, BL=2000mm

wie vor, jedoch Typ 11, BH=600mm, BL=2000mm.
Menge: 1,000 Stk

**06.20 wie vor, jedoch Typ 11, BH=500mm, BL=1600mm**
wie vor, jedoch Typ 11, BH=500mm, BL=1600mm

wie vor, jedoch Typ 11, BH=500mm, BL=1600mm.
Menge: 1,000 Stk

**06.21 Dynamisches Thermostat-Ventilunterteil DN20 Eck**
Dynamisches Thermostat-Ventilunterteil DN15 Eck

Thermostat-Ventilunterteil mit "automatischer
Durchflussregelung" (dynamisches Regulierventil).
KEYMARK-zertifiziert, geprüft nach DIN EN 215.

Gehäuse aus korrosionsbeständigem, entzinkungsfreiem
Rotguss, vernickelt. Mit Niro-Stahlspindel und
doppelter O-Ring-Abdichtung. Der Durchfluss ist von 10
bis 150l/h stufenlos einstellbar. Der eingestellte
Durchfluss wird nicht überschritten. Das Ventil regelt
den Durchfluss unabhängig vom Differenzdruck.
Voreinstellung mit Einstellschlüssel oder Maulschlüssel
SW 11. Die Einstellwerte sind stirnseitig und seitlich
ablesbar.

Das komplette Thermostat-Oberteil kann mit
einem-Montagegerät ohne Entleeren der Anlage
ausgewechselt werden. Das Thermostat-Oberteil ist
geeignet für alle Ventilgehäuse mit II+ Kennzeichnung.
Genreller Anschluss Innengewinde für Gewinderohr, oder
in Verbindung mit Klemmverschraubungen für Kupfer-,
Präzisionsstahl- oder Verbundrohr.

Max. Betriebstemperatur 120 Grd. C.
Min. Betriebstemperatur -10 Grd. C.
Zul. Betriebsüberdruck PB 10 bar.
Min. Differenzdruck 10-100 l/h: 10 kPa
Min. Differenzdruck 100-150 l/h: 15 kPa
Max. Differenzdruck 60 kPA.

Fabrikat der Planung:  IMI Heimeier
Modell:  Eclipse
Typ:  DN20 (3/4")
  Eckform
Artikelnr.:  3931-03.000

oder gleichwertig

Angebotenes Fabrikat und Typ:
Nachweise sind mit dem Angebot einzureichen

'.........'
(vom Bieter einzutragen)

Wird bei der Fabrikats-/Typenabfrage keine
entsprechende Angabe gemacht, so gilt das vorgegebene
Leitfabrikat als verbindlich angeboten und wird
Vertragsbestandteil.
Wird ein anderes Fabrikat eingetragen, sind dem Angebot
entsprechende aussagekräftige Unterlagen/ Datenblätter
beizufügen.

Komplett liefern und betriebsfertig montieren,
einschließlich Systempresswerkzeuge und
Pressbacken.inkl. aller Übergangsformteile, eine
separate Vergütung erfolgt nicht.
Die Verlegevorschriften des Herstellers sind genaustens
zu beachten.
Montagehöhe bis ca. 4,00m, einschließlich Gestellung
der erforderlichen Leitern, Gerüste, Hebewerkzeuge,
Hilfsgeräte usw.
Menge: 15,000 Stk

**06.22 wie vor, jedoch DN15 Eck**
wie vor, jedoch DN15 Eck

wie vor, jedoch DN15 Eck.
Menge: 25,000 Stk

**06.23 wie vor, jedoch DN20 Durchgang**
wie vor, jedoch DN20 Durchgang

wie vor, jedoch DN20 Durchgang.
Menge: 15,000 Stk

**06.24 wie vor, jedoch DN15 Durchgang**
wie vor, jedoch DN15 Durchgang

wie vor, jedoch DN15 Durchgang.
Menge: 25,000 Stk

**06.25 Anschlussblock Eck-Form Rp1/2" x G3/4"**
Anschlussblock Eck-Form Rp1/2" x G3/4"

Zweirohr-Universal-Thermostat- Ventilunterteil mit
automatischer Durchflussregelung für Ventilheizkörper
und Badheizkörper mit unterem Zweipunktanschluss. An
Ventilheizkörpern wird das Ventil auch als
Anschlussverschraubung ohne Thermostat- Kopf verwendet.
Mittenabstand der Anschlüsse 50mm (+/- 1,0mm). Der
Durchfluss ist von 10 bis 150l/h stufenlos einstellbar.
Der eingestellte Durchfluss wird nicht überschritten.
Das Ventil regelt den Durchfluss unabhängig vom
Differenzdruck. Voreinstellung mit Einstellschlüssel
oder Maulschlüssel SW11.

Die Einstellwerte sind stirnseitig und seitlich
ablesbar. Gehäuse aus korrosionsbeständigem,
entzinkungsfreiem Rotguss, vernickelt. Mit Niro-
Stahlspindel und doppelter O-Ring- Abdichtung. Das
Thermostat-Oberteil kann gegen das Absperr-Oberteil
getauscht werden. Dadurch geeignet für die Montage
rechts oder links am Heizkörper. Das komplette
Thermostat-Oberteil kann mit einem-Montagegerät ohne
Entleeren der Anlage ausgewechselt werden. Das
Thermostat-Oberteil ist geeignet für alle Ventilgehäuse
mit II+ Kennzeichnung. Vor- und Rücklauf absperrbar.
Anschluss für Entleerungsund Fülleinrichtung. Anschluss
Außengewinde G3/4, in Verbindung mit
Klemmverschraubungen für Kunststoff-, Kupfer-,
Präzisionsstahloder Verbundrohr.

Max. Betriebstemperatur 120Grd. C, mit
Verkleidung 90Grd. C.
Min. Betriebstemperatur -10Grd. C.
Zulässiger Betriebsüberdruck PB 10bar.
Min. Differenzdruck 10-100l/h: 10kPa
Min. Differenzdruck 100-150 l/h: 15kPa
Max. Differenzdruck 60kPA.

Ausführung: Eckform

Für Ventilheizkörper und Badheizkörper mit Anschluss
Rp1/2 Innengewinde "und" G3/4 Außengewinde.

Fabrikat der Planung:  IMI Heimeier
Modell:  Multilux V Eclipse
Artikelnr.:  3866-02.000

oder gleichwertig

Angebotenes Fabrikat und Typ:
Nachweise sind mit dem Angebot einzureichen

'.........'
(vom Bieter einzutragen)

Wird bei der Fabrikats-/Typenabfrage keine
entsprechende Angabe gemacht, so gilt das vorgegebene
Leitfabrikat als verbindlich angeboten und wird
Vertragsbestandteil.
Wird ein anderes Fabrikat eingetragen, sind dem Angebot
entsprechende aussagekräftige Unterlagen/ Datenblätter
beizufügen.

Komplett liefern und betriebsfertig montieren inkl.
hydraulischen Abgleich, einschließlich
Systempresswerkzeuge und
Pressbacken.inkl. aller Übergangsformteile, eine
separate Vergütung erfolgt nicht.
Die Verlegevorschriften des Herstellers sind genaustens
zu beachten.
Montagehöhe bis ca. 4,00m, einschließlich Gestellung
der erforderlichen Leitern, Gerüste, Hebewerkzeuge,
Hilfsgeräte usw.
Menge: 10,000 Stk

**06.26 wie vor, jedoch Durchgang-Form Rp1/2" x G3/4"**
wie vor, jedoch Durchgang-Form Rp1/2" x G3/4"

wie vor, jedoch Durchgang-Form Rp1/2" x G3/4"
Menge: 10,000 Stk

**06.27 Dynamisches Thermostat-Ventil DN10-20**
Dynamisches Thermostat-Ventil DN10-20

Dynamisches Thermostat-Ventil als Ersatz-Oberteil mit
automatischem Durchflussregler.

Fabrikat der Planung:  IMI Heimeier
Modell:  DN10-20
Artikelnr.:  3930-02.300

oder gleichwertig

Angebotenes Fabrikat und Typ:
Nachweise sind mit dem Angebot einzureichen

'.........'
(vom Bieter einzutragen)

Wird bei der Fabrikats-/Typenabfrage keine
entsprechende Angabe gemacht, so gilt das vorgegebene
Leitfabrikat als verbindlich angeboten und wird
Vertragsbestandteil.
Wird ein anderes Fabrikat eingetragen, sind dem Angebot
entsprechende aussagekräftige Unterlagen/ Datenblätter
beizufügen.

Komplett liefern und betriebsfertig montieren inkl.
hydraulischen Abgleich, einschließlich
Systempresswerkzeuge und
Pressbacken.inkl. aller Übergangsformteile, eine
separate Vergütung erfolgt nicht.
Die Verlegevorschriften des Herstellers sind genaustens
zu beachten.
Montagehöhe bis ca. 4,00m, einschließlich Gestellung
der erforderlichen Leitern, Gerüste, Hebewerkzeuge,
Hilfsgeräte usw.
Menge: 21,000 Stk

**06.28 Thermostat-Kopf M30x1,5**
Thermostat-Kopf M30x1,5

Thermostat-Kopf mit eingebautem Fühler, gesichertes "Behördenmodell". Zur Einzelraumtemperaturregelung in öffentlichen Gebäuden, wie z.B. Behörden, Schulen usw. mit viel Publikumsverkehr, an z. B. Heizkörpern, Konvektoren und Radiatoren. Biegefestigkeit des Thermostat-Kopfes min. 1000 N. Schlankes, zylindrisches Design. Skalenhaube weiß RAL 9016. Stufenlose Temperatureinstellung durch Spezialschlüssel ohne Abnehmen der Schutzhaube. Schutzhaube endlos drehbar. Diebstahlsicher. KEYMARK-zertifiziert, geprüft nach DIN EN 215.
Flüssigkeitsgefüllter Thermostat. Stabiles
Regelverhalten auch bei kleinen Auslegungsregeldifferenzen (< 1K).
Sollwertbereich 8 bis 26Grd. C.
Merkzahl 1-5. Frostschutzsicherung.
Max. Fühlertemperatur: + 50Grd. C.
Wassertemperatureinfluss: 0,8K.
Differenzdruckeinfluss: 0,3K.
Hysterese: 0,4K.

Fabrikat der Planung:  IMI Heimeier
Modell:  Halo-B
  2500-00.500

oder gleichwertig

Angebotenes Fabrikat und Typ:
Nachweise sind mit dem Angebot einzureichen

'.........'
(vom Bieter einzutragen)

Wird bei der Fabrikats-/Typenabfrage keine
entsprechende Angabe gemacht, so gilt das vorgegebene
Leitfabrikat als verbindlich angeboten und wird
Vertragsbestandteil.
Wird ein anderes Fabrikat eingetragen, sind dem Angebot
entsprechende aussagekräftige Unterlagen/ Datenblätter
beizufügen.

Komplett liefern und betriebsfertig montieren,
einschließlich Demontage und Entsorgung des alten
Thermostat-Kopfes.
Die Verlegevorschriften des Herstellers sind genaustens
zu beachten.
Montagehöhe bis ca. 4,00m, einschließlich Gestellung
der erforderlichen Leitern, Gerüste, Hebewerkzeuge,
Hilfsgeräte usw.
Menge: 100,000 Stk

### Haupttitel 07 Schmutzwasserleitungen

**07.1 Hochschalldämmendes PP-Rohr Schmutzwasser DN110**
Hochschalldämmendes PP-Rohr Schmutzwasser DN110

Hochschalldämmendes Hausabflussrohrsystem für
Entwässerungsanlagen nach DIN EN 12056 und
DIN 1986-100.
Anwendungsklasse B/D nach EN 1451-1
Heißwasserbeständig bis 97°C
mittlerer Längenausdehnungskoeffizient: LAK 0,05 mm/m°K
Kälteschlagzäh bis -20°C nach EN 1411
Brandverhalten nach EN 13501-1: Klasse D-s2, d0
Brandverhalten nach DIN 4102-1 Klasse B2,Q1,TR1
3-schichtiges, mineralstoffverstärktes Verbundrohr aus
halogenfreien Polypropylen

Installationsschallpegel im Prüfaufbau nach
DIN EN 14366 mit handelsüblichen Stahlschellen mit
Gummieinlage:
LAFeq,n (Lin) = 20 dB(A) bei 4 l/s, ausgewertet nach
DIN 4109
Nachweis der schalldämmenden Eigenschaften des Systems
auf Grundlage der VDI-Richtlinie 4100 (Schallschutz von
Wohnungen - Kriterien für Planung und Beurteilung) bzw.
DIN 4109 (Schallschutz im Hochbau) durch entsprechende
Prüfberichte eines unabhängigen und anerkannten
Prüfinstituts nach DIN EN 14366.

Steckverbindung mit schlanker, sickenloser Muffe und
integrierter Dichtung.
Verhindert das Verlieren oder Ausschieben der Dichtung.
Gleitmittel und Anfasen sind nicht erforderlich.
Sickenlose Muffe reduziert den Platzbedarf
Auswinkelbarkeit bis zu 5%, kompatibel zu Rohrsystemen nach DIN 1451-1.

Erfolgt die Ableitung von Abwässern über einen
Fettabscheider, gelten besondere Anforderungen, das
vorliegende Rohrsystem ist für die Ableitung
fetthaltiger Abwässer aus gewerblich und industriell
genutzten Küchen bis zum Fettabscheider geeignet, diese
Eignung gilt ebenso für entsprechende Lüftungsleitungen

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren, einschl.
Zu- und Verschnitt.
Die Verlegevorschriften des Herstellers sind genaustens
zu beachten.
Montagehöhe bis ca. 4,00m, einschließlich Gestellung
der erforderlichen Leitern, Gerüste, Hebewerkzeuge,
Hilfsgeräte usw.
Menge: 1,000 m

**07.2 wie vor, jedoch DN50**
wie vor, jedoch DN50

wie vor, jedoch DN50
Menge: 20,000 m

**07.3 Schraubrohrschelle zweiteilig PP-Rohr DN110**
Schraubrohrschelle zweiteilig PP-Rohr DN110

Schraubrohrschelle zweiteilig, für PP-Rohr, verzinkt,
stabile Ausführung mit Sicke, Schalldämmeinlage für
Schallpegelverbesserungen im Mittel um 18dB(A), mit
Seckskantmutter M8/ M10, einschl. Gewindestange,
Gewindenippel, Gewindemuffen, U-Scheiben, Dübel,
Muttern, Hammerkopfschrauben, Schnellbefestiger, usw.
für Einzelbefestigung. Brandschutztechnisch geprüft für
den Einsatz in Flucht- und Rettungswegen geeignet.

Komplett liefern und betriebsfertig montieren.
Die Verlegevorschriften des Herstellers sind genaustens
zu beachten.
Montagehöhe bis ca. 4,00m, einschließlich Gestellung
der erforderlichen Leitern, Gerüste, Hebewerkzeuge,
Hilfsgeräte usw.
Menge: 2,000 Stk

**07.4 wie vor, jedoch DN50**
wie vor, jedoch DN50

wie vor, jedoch DN50
Menge: 10,000 Stk

**07.5 Bogen PP alle Winkelgrade (15-87,5°) DN110**
Bogen PP alle Winkelgrade (15-87,5°) DN110

Bogen PP, alle Winkelgrade (15-87,5°).

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren.
Die Verlegevorschriften des Herstellers sind genaustens
zu beachten.
Montagehöhe bis ca. 4,00m, einschließlich Gestellung
der erforderlichen Leitern, Gerüste, Hebewerkzeuge,
Hilfsgeräte usw.
Menge: 2,000 Stk

**07.6 wie vor, jedoch DN50**
wie vor, jedoch DN50

wie vor, jedoch DN50
Menge: 10,000 Stk

**07.7 Abzweig PP alle Winkelgrade (45-87,5°) DN110**
Abzweig PP alle Winkelgrade (45-87,5°) DN110

Abzweig PP alle Winkelgrade (45-87,5°).

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren.
Die Verlegevorschriften des Herstellers sind genaustens
zu beachten.
Montagehöhe bis ca. 4,00m, einschließlich Gestellung
der erforderlichen Leitern, Gerüste, Hebewerkzeuge,
Hilfsgeräte usw.
Menge: 1,000 Stk

**07.8 wie vor, jedoch DN50**
wie vor, jedoch DN50

wie vor, jedoch DN50
Menge: 4,000 Stk

**07.9 Muffenstopfen PP DN110**
Muffenstopfen PP DN110

Muffenstopfen PP.

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren.
Die Verlegevorschriften des Herstellers sind genaustens
zu beachten.
Montagehöhe bis ca. 4,00m, einschließlich Gestellung
der erforderlichen Leitern, Gerüste, Hebewerkzeuge,
Hilfsgeräte usw.
Menge: 1,000 Stk

**07.10 wie vor, jedoch DN50**
wie vor, jedoch DN50

wie vor, jedoch DN50
Menge: 2,000 Stk

**07.11 Reduzierstück PP DN110x50**
Reduzierstück PP DN110x50

Reduzierstück PP.

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren.
Die Verlegevorschriften des Herstellers sind genaustens
zu beachten.
Montagehöhe bis ca. 4,00m, einschließlich Gestellung
der erforderlichen Leitern, Gerüste, Hebewerkzeuge,
Hilfsgeräte usw.
Menge: 1,000 Stk

**07.12 Adapter PP-Rohr auf SML-Rohr DN50**
Adapter PP-Rohr auf SML-Rohr DN50

Adapter PP-Rohr auf SML-Rohr, Aufsteckmuffe, Adapter
für SML-Anschluss.

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren.
Montagehöhe bis ca. 4,00m,
einschließlich Gestellung der erforderlichen Leitern,
Gerüste, Hebewerkzeuge, Hilfsgeräte usw.
Die Verlegevorschriften des Herstellers sind
genauestens zu beachten.
Menge: 1,000 Stk

**07.13 Muffenlose gusseiserne Abflussrohre (SML-Rohr) DN50**
Muffenlose gusseiserne Abflussrohre (SML-Rohr) DN50

Muffenlose gusseiserne Abflussrohre
geprüft und gefertigt nach DIN EN 877, Maße nach
DIN 19522 mit CE-Markierung und Leistungserklärung nach
BauPVo, mit RAL-Gütezeichen der Gütegemeinschaft
Entwässerungstechnik Guss. Brandverhalten A1 nicht
brennbar nach DIN EN 13501-1.

Rohre innen mit einer hochgradig
vollvernetzten ockerfarbigen Zweikomponenten
Epoxid-Beschichtung, außen mit rotbrauner
Farbgrundierung versehen, Formstücke innen und außen
mit einer vollvernetzten Epoxid-Beschichtung.

Fabrikat der Planung:  Düker
  SML-Rohre

oder gleichwertig

Angebotenes Fabrikat und Typ:
Nachweise sind mit dem Angebot einzureichen

'.........'
(vom Bieter einzutragen)

Wird bei der Fabrikats-/Typenabfrage keine
entsprechende Angabe gemacht, so gilt das vorgegebene
Leitfabrikat als verbindlich angeboten und wird
Vertragsbestandteil.
Wird ein anderes Fabrikat eingetragen, sind dem Angebot
entsprechende aussagekräftige Unterlagen / Datenblätter
beizufügen.

Komplett liefern und betriebsfertig montieren,
einschließlich aller Formteile, Zu- und Verschnitt,
Klebematerial (Band für Schnittkante),
Schellenbandagen, udgl.
Die Verlegevorschriften des Herstellers sind genaustens
zu beachten.
Montagehöhe bis ca. 4,00m, einschließlich Gestellung
der erforderlichen Leitern, Gerüste, Hebewerkzeuge,
Hilfsgeräte usw.
Menge: 15,000 m

**07.14 Schraubrohrschelle zweiteilig SML-Rohr DN50**
Schraubrohrschelle zweiteilig SML-Rohr DN50

Schraubrohrschelle zweiteilig, für SML-Rohr, verzinkt,
stabile Ausführung mit Sicke, Schalldämmeinlage für
Schallpegelverbesserungen im Mittel um 18dB(A), mit
Seckskantmutter M8/ M10, einschl. Gewindestange,
Gewindenippel, Gewindemuffen, U-Scheiben, Dübel,
Muttern, Hammerkopfschrauben, Schnellbefestiger, usw.
für Einzelbefestigung. Brandschutztechnisch geprüft für
den Einsatz in Flucht- und Rettungswegen geeignet.

Komplett liefern und betriebsfertig montieren.
Die Verlegevorschriften des Herstellers sind genaustens
zu beachten.
Montagehöhe bis ca. 4,00m, einschließlich Gestellung
der erforderlichen Leitern, Gerüste, Hebewerkzeuge,
Hilfsgeräte usw.
Menge: 10,000 Stk

**07.15 Bogen SML alle Winkelgrade (15-87,5°) DN50**
Bogen SML alle Winkelgrade (15-87,5°) DN50

Bogen SML alle Winkelgrade (15-87,5°).

Fabrikat der Planung:  Düker
  SML-Formstücke

oder gleichwertig

Angebotenes Fabrikat und Typ:
Nachweise sind mit dem Angebot einzureichen

'.........'
(vom Bieter einzutragen)

Wird bei der Fabrikats-/Typenabfrage keine
entsprechende Angabe gemacht, so gilt das vorgegebene
Leitfabrikat als verbindlich angeboten und wird
Vertragsbestandteil.
Wird ein anderes Fabrikat eingetragen, sind dem Angebot
entsprechende aussagekräftige Unterlagen / Datenblätter
beizufügen.

Komplett liefern und betriebsfertig montieren.
Die Verlegevorschriften des Herstellers sind genaustens
zu beachten.
Montagehöhe bis ca. 4,00m, einschließlich Gestellung
der erforderlichen Leitern, Gerüste, Hebewerkzeuge,
Hilfsgeräte usw.
Menge: 10,000 Stk

**07.16 Verbinder SML SML DN50**
Verbinder SML SML DN50

Verbindung, Profilschelle aus stabilisiertem
Chromstahl, Werkstoff-Nr. 1.4510/11 nach DIN EN 10088,
Verschlussteil mit nur einer Schraube, Spannbacken aus
Werkstoff-Nr. 1.4301 nach DIN EN 10088, Schraube und
Vierkantmutter Stahl mit Zinklamellenbeschichtung,
Scheibe Werkstoff-Nr. 1.4301 nach DIN EN 10088.
Dichtmanschette aus EPDM.

Inkl. Zulage für den Außeneinsatz, die Verbinder werden im Außenbereich eingesetzt.

Fabrikat der Planung:  Düker

oder gleichwertig

Angebotenes Fabrikat und Typ:
Nachweise sind mit dem Angebot einzureichen

'.........'
(vom Bieter einzutragen)

Wird bei der Fabrikats-/Typenabfrage keine
entsprechende Angabe gemacht, so gilt das vorgegebene
Leitfabrikat als verbindlich angeboten und wird
Vertragsbestandteil.
Wird ein anderes Fabrikat eingetragen, sind dem Angebot
entsprechende aussagekräftige Unterlagen / Datenblätter
beizufügen.

Komplett liefern und betriebsfertig montieren,
einschließlich aller Formteile, Zu- und Verschnitt,
Klebematerial, Schellenbandagen, udgl.
Die Verlegevorschriften des Herstellers sind genaustens
zu beachten.
Montagehöhe bis ca. 4,00m, einschließlich Gestellung
der erforderlichen Leitern, Gerüste, Hebewerkzeuge,
Hilfsgeräte usw.
Menge: 30,000 Stk

**07.17 Siphonwinkel HT DN50x50**
Siphonwinkel HT DN50x50

Siphonwinkel HT DN50 mit Gummimanschette.

Fabrikat der Planung:  POLO-KAL
Modell-Nr.:  XS

oder gleichwertig

Angebotenes Fabrikat und Typ:
Nachweise sind mit dem Angebot einzureichen

'.........'
(vom Bieter einzutragen)

Wird bei der Fabrikats-/Typenabfrage keine
entsprechende Angabe gemacht, so gilt das vorgegebene
Leitfabrikat als verbindlich angeboten und wird
Vertragsbestandteil.
Wird ein anderes Fabrikat eingetragen, sind dem Angebot
entsprechende aussagekräftige Unterlagen / Datenblätter
beizufügen.

Komplett liefern und betriebsfertig montieren.
Die Verlegevorschriften des Herstellers sind genaustens
zu beachten.
Montagehöhe bis ca. 4,00m, einschließlich Gestellung
der erforderlichen Leitern, Gerüste, Hebewerkzeuge,
Hilfsgeräte usw.
Menge: 3,000 Stk

**07.18 Tropfwasser-Siphon DN32**
Tropfwasser-Siphon DN32

Tropfwasser-Siphon DN32, das eingebaute Schwimmerventil
verschließt den Geruchverschluss bei Wassermangel.

Fabrikat der Planung:  DALLMER
Modell:  Tropfwasser-Siphon 21
Art.-Nr.:  030306

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial.
Die Verlegevorschriften des Herstellers sind genaustens
zu beachten.
Montagehöhe bis ca. 4,00m, einschließlich Gestellung
der erforderlichen Leitern, Gerüste, Hebewerkzeuge,
Hilfsgeräte usw.
Menge: 1,000 Stk

**07.19 Trichtersifon DN125-50**
Trichtersifon DN125-50

Trichtersifon DN125-50.

Fabrikat der Planung:  Airfit
Modell:  Airfit Plus
Art.-Nr.:  50126TS

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial.
Die Verlegevorschriften des Herstellers sind genaustens
zu beachten.
Montagehöhe bis ca. 4,00m, einschließlich Gestellung
der erforderlichen Leitern, Gerüste, Hebewerkzeuge,
Hilfsgeräte usw.
Menge: 1,000 Stk

### Haupttitel 08 Demontage

**08.1 Demontage Kamin Gakessel**
Demontage Kamin Gakessel

Vorhandenen massiven Kamin des Gaskessel vollständig
zurückbauen.

Bei diesem Kamin handelt es sich um eine äußerst
massive Bauweise mit den groben Abmessungen:

Höhe: ca. 18m
Durchmesser ca. 1m

Der Kamin besitzt eine äußere Stahlhülle, im inneren
befinden sich drei Abgasrohre, von denen noch eines in
Betrieb ist (Kunststoff), die beiden übrigen Rohre sind
aus Stahl, der Zwischenraum ist mit Dämmamterial
gefüllt.

Der Kamin steht frei mit ca. 1m Abstand zur Fassade und
ist oben am Dach mit dem Gebäude verbunden, samt
Wartungsteg und Zugangsplattform vom Dach aus, dies ist
ebenfalls vollumfänglich zurückzubauen, etwaige Dach-
bzw. Fassadenarbeiten werden bauseits ausgeführt.

Der untere Bereich des Kamins steht in einem
ca. 2m x 2m x 2m Schacht, welcher mit Gittern abgedeckt
ist, diese gilt es ebenfalls vollständig zurückzubauen
und zu entsorgen.

Dieser Position in der Ausschreibung hängt ein Bild an,
welches zur Kalkulation zwingend notwendig ist, mit
einer Preisaabgabe dieser Position verpflichtet sich
der Bieter, dass dieses Foto zur Kenntinss genommen
wurde.

Die vorhandene Dämmung (KMF), gilt es vom Rohr separat
zu entfernen.

Bei der Entsorgung sind die gefahrgutrechtlichen und
abfallrechtlichen Vorschriften insbesondere die TRGS
521 zu beachten. Entsprechende Schutzvorkehrungen sind
einzuhalten u. einzukalkulieren.

Die gesamten Entsorgungskosten sind in die Einheitspreise einzukalkulieren und werden nicht gesondert
vergütet. Der Entsorgungsnachweis ist vorzulegen.

Alle zu demontierenden Teile sind mit der Bauleitung
festzulegen und aufzumessen. Aufmaße werden nur
anerkannt, wenn ein gemeinsames aufmessen mit der
Fachbauleitung stattfindet.

Die erforderlichen Transport-, Hebe-, Rüst- und Hilfsmittel usw. für die Demontagearbeiten sind in die Einheitspreise einzurechnen und werden nicht gesondert
vergütet. Arbeitshöhe bis ca. 20,00 m einschließlich
Gestellung der erforderlichen Gerüste, Hebewerkzeuge,
Scherenbühnen, Steiger, Gelenkteleskophebebühne
usw. für den gesamten Zeitraum der Demontage.

Für die vorliegende Demontage ist ein schwerer Kran
unbedingt von Nöten.

Der Abbauort ist über eine Straße samt Zufahrt mit
einem Kran erreichbar, zwischen Demontageort und Straße
liegen ca. 100m, Engstelle von 3,4m in der Einfahrt
beachten.

Gewicht ca.: geschätzt mehrere Tonnen

Anlage vollständig außer Betrieb u. rückbauen.
Menge: 1,000 Stk

**08.2 Demontage Gaskessel 120kW**
Demontage Gaskessel 120kW

Vorhandenen Gaskessel 120kW inkl. Abgaszentrale
(ca. 5m) sowie Neutralisationseinrichtung im Raum
Heizung des Kellergeschoss vollständig demontieren
inkl. Befestigungen und entsorgen, einschließlich
Verschluss Kaminanschluss inkl.Transport aus dem
Kellergeschoss durch Türen (0,9m breit) und Flure
(1,9m breit) über eine Außentreppe (2,3m breit).

Alle zu demontierenden Teile sind mit der Bauleitung
festzulegen und aufzumessen. Aufmaße werden nur
anerkannt, wenn ein gemeinsames aufmessen mit der
Fachbauleitung stattfindet.

Die Entsorgungskosten sind in die Einheitspreise einzurechnen und werden nicht gesondert vergütet.

Die erforderlichen Transport-, Hebe-, Rüst- und Hilfsmittel usw. für die Demontagearbeiten sind in die Einheitspreise einzurechnen und werden nicht gesondert
vergütet. Arbeitshöhe bis ca. 4,00 m einschließlich Ge-
stellung der erforderlichen Gerüste, Hebewerkzeuge,
Scherenbühnen, Steiger, Gelenkteleskophebebühne
usw. für den gesamten Zeitraum der Demontage.

Gesamtlänge zwischen Demontageort und Eingang ca. 30m.

Abmessungen Buderus Logano plus GB302-120 ca.:

- Tiefe:  1100mm
- Breite:  600mm
- Höhe  1300mm

Gewicht ca.:  250kg

Anlage vollständig außer Betrieb nehmen inkl. Rückbau
ELT-Anschluss, Gasanlage im Hausanschlussraum absperren
und gegen unbeabsichtigtes Öffnen sichern, Gasanlage
über vorhandenen Stopfen mit Stickstoff ausblasen und
zur Demontage vorbereiten inkl. Verschluss Gasleitung.
Menge: 1,000 Stk

**08.3 Demontage Gasleitung**
Demontage Gasleitung

Vorhandene Gasleitung bis DN50 (Stahl) innerhalb des
Kellergeschoss zurückbauen inkl. Befestigungen und
entsorgen.

Alle zu demontierenden Teile sind mit der Bauleitung
festzulegen und aufzumessen. Aufmaße werden nur
anerkannt, wenn ein gemeinsames aufmessen mit der
Fachbauleitung stattfindet.

Die Entsorgungskosten sind in die Einheitspreise einzurechnen und werden nicht gesondert vergütet.

Die erforderlichen Transport-, Hebe-, Rüst- und Hilfsmittel usw. für die Demontagearbeiten sind in die Einheitspreise einzurechnen und werden nicht gesondert
vergütet. Arbeitshöhe bis ca. 4,00 m einschließlich Ge-
stellung der erforderlichen Gerüste, Hebewerkzeuge,
Scherenbühnen, Steiger, Gelenkteleskophebebühne
usw. für den gesamten Zeitraum der Demontage.

Leitungsnetz vorab vollständig außer Betrieb nehmen
inkl. Füllung.

Gesamtlänge zwischen Demontageort und Zugang ca. 30m,
entsprechende Kosten gilt es einzukalkulieren.
Menge: 35,000 m

**08.4 Demontage Schmutzwasserleitung**
Demontage Schmutzwasserleitung

Vorhandene Schmutzwasserleitung HT-Rohr bis DN75
innerhalb des Kellergeschoss zurückbauen und entsorgen
inkl. Befestigungen.

Alle zu demontierenden Teile sind mit der Bauleitung
festzulegen und aufzumessen. Aufmaße werden nur
anerkannt, wenn ein gemeinsames aufmessen mit der
Fachbauleitung stattfindet.

Die Entsorgungskosten sind in die Einheitspreise einzurechnen und werden nicht gesondert vergütet.

Die erforderlichen Transport-, Hebe-, Rüst- und Hilfsmittel usw. für die Demontagearbeiten sind in die Einheitspreise einzurechnen und werden nicht gesondert
vergütet. Arbeitshöhe bis ca. 4,00 m einschließlich Ge-
stellung der erforderlichen Gerüste, Hebewerkzeuge,
Scherenbühnen, Steiger, Gelenkteleskophebebühne
usw. für den gesamten Zeitraum der Demontage.

Leitungsnetz vorab außer Betrieb nehmen.

Gesamtlänge zwischen Demontageort und Zugang ca. 30m,
entsprechende Kosten gilt es einzukalkulieren.
Menge: 15,000 m

**08.5 Demontage Heizleitung inkl. Dämmung u. Verkleidung**
Demontage Heizleitung inkl. Dämmung u. Verkleidung

Vorhandene Heizleitung inkl. Dämmung u. Verkleidung
(PVC) bis DN50 (Stahl) innerhalb des Kellergeschoss
zurückbauen und entsorgen.

Die vorhandene Dämmung, Baujahr 1970er
(KMF), gilt es vom Rohr separat zu entfernen und aus
dem Gebäude zu schaffen.

Bei der Entsorgung sind die gefahrgutrechtlichen und
abfallrechtlichen Vorschriften insbesondere die TRGS
521 zu beachten. Entsprechende Schutzvorkehrungen sind
einzuhalten u.einzukalkulieren.

Die Entsorgungskosten sind in die Einheitspreise einzukalkulieren und werden nicht gesondert
vergütet. Der Entsorgungsnachweis ist vorzulegen.

Alle zu demontierenden Teile sind mit der Bauleitung
festzulegen und aufzumessen. Aufmaße werden nur
anerkannt, wenn ein gemeinsames aufmessen mit der
Fachbauleitung stattfindet.

Die erforderlichen Transport-, Hebe-, Rüst- und Hilfsmittel usw. für die Demontagearbeiten sind in die Einheitspreise einzurechnen und werden nicht gesondert
vergütet. Arbeitshöhe bis ca. 4,00 m einschließlich Ge-
stellung der erforderlichen Gerüste, Hebewerkzeuge,
Scherenbühnen, Steiger, Gelenkteleskophebebühne
usw. für den gesamten Zeitraum der Demontage.

Leitungsnetz vorab vollständig außer Betrieb nehmen
inkl. Füllung.

Gesamtlänge zwischen Demontageort und Zugang ca. 30m,
entsprechende Kosten gilt es einzukalkulieren.
Menge: 50,000 m

**08.6 Demontage Trinkwasserleitung**
Demontage Trinkwasserleitung

Vorhandene Trinkwasserleitung bis DN25 (Kupfer)
innerhalb des Kellergeschoss zurückbauen und entsorgen.

Die Entsorgungskosten sind in die Einheitspreise einzukalkulieren und werden nicht gesondert
vergütet.

Alle zu demontierenden Teile sind mit der Bauleitung
festzulegen und aufzumessen. Aufmaße werden nur
anerkannt, wenn ein gemeinsames aufmessen mit der
Fachbauleitung stattfindet.

Die erforderlichen Transport-, Hebe-, Rüst- und Hilfsmittel usw. für die Demontagearbeiten sind in die Einheitspreise einzurechnen und werden nicht gesondert
vergütet. Arbeitshöhe bis ca. 4,00 m einschließlich Ge-
stellung der erforderlichen Gerüste, Hebewerkzeuge,
Scherenbühnen, Steiger, Gelenkteleskophebebühne
usw. für den gesamten Zeitraum der Demontage.

Leitungsstrang vorab vollständig außer Betrieb nehmen
inkl. Füllung.

Gesamtlänge zwischen Demontageort und Zugang ca. 30m,
entsprechende Kosten gilt es einzukalkulieren.
Menge: 5,000 m

**08.7 Demontage Heizkreisstation inkl. Pumpe u. Mischer**
Demontage Heizkreisstation inkl. Pumpe u. Mischer

Vorhandenen Heizkreisstation inkl. Pumpe u. Mischer im
Raum Heizung des Kellergeschoss vollständig demontieren
inkl. Befestigungen und entsorgen.

Alle zu demontierenden Teile sind mit der Bauleitung
festzulegen und aufzumessen. Aufmaße werden nur
anerkannt, wenn ein gemeinsames aufmessen mit der
Fachbauleitung stattfindet.

Die Entsorgungskosten sind in die Einheitspreise einzurechnen und werden nicht gesondert vergütet.

Die erforderlichen Transport-, Hebe-, Rüst- und Hilfsmittel usw. für die Demontagearbeiten sind in die Einheitspreise einzurechnen und werden nicht gesondert
vergütet. Arbeitshöhe bis ca. 4,00 m einschließlich Ge-
stellung der erforderlichen Gerüste, Hebewerkzeuge,
Scherenbühnen, Steiger, Gelenkteleskophebebühne
usw. für den gesamten Zeitraum der Demontage.

Station vollständig außer Betrieb nehmen inkl. Rückbau
ELT-Anschluss. Leitungsnetz vorab vollständig außer
Betrieb nehmen inkl. Füllung.

Gesamtlänge zwischen Demontageort und Zugang ca. 30m,
entsprechende Kosten gilt es einzukalkulieren.
Menge: 4,000 Stk

**08.8 Demontage hydraulische Weiche 120kW**
Demontage hydraulische Weiche 120kW

Vorhandenen hydraulische Weiche 120kW im Raum Heizung
des Kellergeschoss vollständig demontieren inkl.
Befestigungen und entsorgen.

Alle zu demontierenden Teile sind mit der Bauleitung
festzulegen und aufzumessen. Aufmaße werden nur
anerkannt, wenn ein gemeinsames aufmessen mit der
Fachbauleitung stattfindet.

Die Entsorgungskosten sind in die Einheitspreise einzurechnen und werden nicht gesondert vergütet.

Die erforderlichen Transport-, Hebe-, Rüst- und Hilfsmittel usw. für die Demontagearbeiten sind in die Einheitspreise einzurechnen und werden nicht gesondert
vergütet. Arbeitshöhe bis ca. 4,00 m einschließlich Ge-
stellung der erforderlichen Gerüste, Hebewerkzeuge,
Scherenbühnen, Steiger, Gelenkteleskophebebühne
usw. für den gesamten Zeitraum der Demontage.

Station vollständig außer Betrieb nehmen inkl. Rückbau
ELT-Anschluss. Leitungsnetz vorab vollständig außer Betrieb nehmen inkl. Füllung.

Gesamtlänge zwischen Demontageort und Zugang ca. 30m,
entsprechende Kosten gilt es einzukalkulieren.
Menge: 1,000 Stk

**08.9 Demontage Heizkreisverteiler 120kW**
Demontage Heizkreisverteiler 120kW

Vorhandenen Heizkreisverteiler 120kW im Raum Heizung
des Kellergeschoss vollständig demontieren inkl.
Befestigungen und entsorgen.

Der Verteiler hat ein rundes Vor- u. Rücklaufbauteil
mit einem Durchmesser von je ca. 30cm sowie einer Länge
von ca 5m.

Alle zu demontierenden Teile sind mit der Bauleitung
festzulegen und aufzumessen. Aufmaße werden nur
anerkannt, wenn ein gemeinsames aufmessen mit der
Fachbauleitung stattfindet.

Die Entsorgungskosten sind in die Einheitspreise einzurechnen und werden nicht gesondert vergütet.

Die erforderlichen Transport-, Hebe-, Rüst- und Hilfsmittel usw. für die Demontagearbeiten sind in die Einheitspreise einzurechnen und werden nicht gesondert
vergütet. Arbeitshöhe bis ca. 4,00 m einschließlich Ge-
stellung der erforderlichen Gerüste, Hebewerkzeuge,
Scherenbühnen, Steiger, Gelenkteleskophebebühne
usw. für den gesamten Zeitraum der Demontage.

Station vollständig außer Betrieb nehmen inkl. Rückbau
ELT-Anschluss. Leitungsnetz vorab vollständig außer
Betrieb nehmen inkl. Füllung.

Gesamtlänge zwischen Demontageort und Zugang ca. 30m,
entsprechende Kosten gilt es einzukalkulieren.
Menge: 1,000 Stk

**08.10 Demontage Elektroleitungen inkl. Leerrohre**
Demontage Elektroleitungen inkl. Leerrohre

Vorhandene Elektroleitungen, einschl. Leerrohre,
Kunststoffkabelkanäle, Befestigungen, Abzweigdosen usw.
demontieren, aus dem Gebäude schaffen und ordnungsgemäß
entsorgen, einschließlich Entsorgungskosten.

Alle zu demontierenden Teile sind mit der Bauleitung
festzulegen und aufzumessen. Aufmaße werden nur
anerkannt, wenn ein gemeinsames aufmessen mit der
Fachbauleitung stattfindet.

Gesamtlänge zwischen Demontageort und Zugang ca. 30m,
entsprechende Kosten gilt es einzukalkulieren.
Menge: 100,000 m

**08.11 Demontage Heizkörper inkl. Entsorgung L=2,0 - 3,0m**
Demontage Heizkörper inkl. Entsorgung L=2,0 - 3,0m

Ausbau des Heizkörpers innerhalb der Ausführungszeit,
nach Angaben der Bauleitung, einschl. Abtransport
u.Entsorgungskosten.

Heizkörper u. Vor-/ Rücklauf) vorab vollständig außer
Betrieb nehmen inkl. Füllung einschließlich Entsorgung.

L: 2000 - 300mm
H: 600mm
T: Typ 22
Menge: 2,000 Stk

**08.12 wie vor, jedoch L=1,0 - 2,0m**
wie vor, jedoch L=1,0 - 2,0m

wie vor, jedoch L=1,0 - 2,0m
Menge: 2,000 Stk

**08.13 wie vor, jedoch L= bis 1,0m**
wie vor, jedoch L= bis 1,0m

wie vor, jedoch L= bis 1,0m
H: 900mm
Menge: 2,000 Stk

**08.14 Demontage Heizkörper inkl. Lagerung L=2,0 - 3,0m**
Demontage Heizkörper inkl. Lagerung L=2,0 - 3,0m

Ausbau von Heizkörpern innerhalb der Ausführungszeit,
nach Angaben der Bauleitung, einschl. Abtransport zu
den Lagerräumen innerhalb des Gebäudes, einschl.
Schützen der Anschlüsse von Heizkörpern und Rohren
sowie des Heizkörpers selbst gegen Verschmutzung und
Beschädigung.

Heizkörper u. Vor-/ Rücklauf) vorab vollständig außer
Betrieb nehmen inkl. Füllung einschließlich Entsorgung.

Hierfür pauschal:

L: 2000 - 300mm
H: 600mm
T: Typ 22
Menge: 2,000 Stk

**08.15 wie vor, jedoch L=1,0 - 2,0m**
wie vor, jedoch L=1,0 - 2,0m

wie vor, jedoch L=1,0 - 2,0m
Menge: 2,000 Stk

**08.16 wie vor, jedoch L= bis 1,0m**
wie vor, jedoch L= bis 1,0m

wie vor, jedoch L= bis 1,0m
H: 900mm
Menge: 2,000 Stk

**08.17 Demontage Thermostat-Ventilunterteil DN10-20**
Demontage Thermostat-Ventilunterteil DN10-20

Demontage des jeweiligen Thermostat-Ventilunterteils
einschließlich nicht benötigter Übergangsformteile am
Heizkörper inkl. Entsorgung, dies führt nicht zu
Mehrkosten.

Alle zu demontierenden Teile sind mit der Bauleitung
festzulegen und aufzumessen. Aufmaße werden nur
anerkannt, wenn ein gemeinsames aufmessen mit der
Fachbauleitung stattfindet.

In die Postion ist das Auftrennen der Leitung
einzukaklieren, die offenen Enden sind zu sichern.
Menge: 100,000 Stk

### Haupttitel 09 Sonstiges

**09.1 Monteurstunde**
Monteurstunde

Die aufgeführten Monteurstunden (Stundenlohnpositionen)
sind für die Abrechnung unvorhergesehener Arbeiten
gedacht.
Es können nur Arbeiten abgerechnet werden, die zuvor
mit der Bauleitung abgestimmt und durch diese
explizit beauftragt wurden.

Einzelne separat auszuführende Stundeneinsätze
(außerhalb des Ausführungszeitraums) können
beauftragt werden, entsprechende Kosten sind zu
kalkulieren.

Die angebotenen Stundenlöhne gelten einschl. aller
Personalneben- u. Gemeinkosten insb. Fahrtkosten. Es
erfolgt keine separate Vergütung der An- u. Abfahrten.

Aufwandsnachweise sind innerhalb einer Woche zur
Prüfung und Quittierung vorzulegen.
Menge: 10,000 Stk

**09.2 wie vor, jedoch Helferstunde**
wie vor, jedoch Helferstunde

wie vor, jedoch Helferstunde
Menge: 10,000 Stk

**09.3 wie vor, jedoch Elektrogerätestunde (Stemmhammer o. ä.)**
wie vor, jedoch Elektrogerätestunde (Stemmhammer o. ä.)

Wie vor, jedoch Elektrogerätestunde (Stemmhammer o.ä.),
einschl. Gestellung des Bedienungspersonals und der
erforderlichen Betriebs- und Hilfsstoffe, einschl.
Abtransport und Entsorgung des Abbruchmaterials.
Menge: 5,000 Stk

**09.4 Außerbetriebnahme (temporär) u. Entleerung Heizungsanlage 60kW**
Außerbetriebnahme (temporär) u.
Entleerung Heizungsanlage 60kW

Außerbetriebnahme (temporär) u. Entleerung der zuvor
beschriebenen Heizungsanlage 60kW im Heizungsraum des
Kellergeschoss.

Die Anlage ist für den Zeitraum der Maßnahme
vollständig außer Betrieb zu nehmen und fachgerecht zu
entleeren inkl. Entsorgung. Die Maßnahmen zur
Entleerung (Ventile öffnen etc.) sind vornzunehemen.

Das Gebäude besitzt vier Stockwerke zu je 700m².

Die Maßnahmen sind in die Einheitspreise einzurechnen und werden nicht gesondert vergütet.

Bei einer eventuell veranlassten erneuten
Außerbetriebnahme u. Entleerung gilt der gleiche Preis,
dies gilt es zu beerücksichtigen.
Menge: 1,000 Stk

**09.5 Druckprobe Heizungsanlage gem. BTGA-Regel 3.002**
Druckprobe Heizungsanlage gem. BTGA-Regel 3.002

Druckprobe der gesamten Heizungsanlage
(zuvor beschrieben) gem. BTGA-Regel 3.002 "Geschlossene
wassergeführte Heiz- und/oder
Kalt-/Kühlwasserkreisläufe in Gebäuden - Druckprüfung,
Spülen und Befüllen von Neuanlagen" in Teilabschnitten,
hiermit ist explizit auch die Prüfung in verschiedenen
Etagen/ Bereichen während verschiedener Bauphasen/
Zeitabschnitten gemeint, mit dem Prüfmedium Druckluft,
einschl. aller benötigten Materialien, Rüstzeiten, Vor-
und Nebenarbeiten, einschl. Gestellung des Personals.
Übergabe des Druckprobenprotokolls in 3-facher
Ausfertigung an die Bauleitung.

Bei einer eventuell veranlassten erneuten
Prüfung gilt der gleiche Preis, dies gilt es zu
beerücksichtigen:
Menge: 1,000 Stk

**09.6 Spülung Heizungsanlage gem. BTGA-Regel 3.002**
Spülung Heizungsanlage gem. BTGA-Regel 3.002

Heizungsleitungen sind vor ihrer Inbetriebnahme
gründlich gem. BTGA-Regel 3.002 "Geschlossene
wassergeführte Heiz- und/oder
Kalt-/Kühlwasserkreisläufe in Gebäuden - Druckprüfung,
Spülen und Befüllen von Neuanlagen" zu spülen, damit
etwa noch vorhandene Fremdkörper oder Fremdstoffe
soweit entfernt werden, so dass Korrosionsschäden
weitgehend vermieden werden. Das Spülen muss so früh
wie möglich nach Verlegung der Leitungen und im
Anschluss an die Druckprüfung erfolgen. Je nach
Anlagengröße und Leitungsführung ist abschnittweise zu
spülen. Die Leitungslänge je Spülabschnitt soll 100m
nicht überschreiten.Die Spüldauer richtet sich nach der Leitungslänge und soll je laufenden Meter 15 Sekunden nicht unterschreiten.
Über den Spülvorgang ist ein aussagefähiges Protokoll
anzufertigen und in 3-facher Ausfertigung vorzulegen.

Preis für zuvor beschriebene Anlage.
Menge: 1,000 Stk

**09.7 Befüllung und Entlüftung gem. BTGA-Regel 3.002**
Befüllung und Entlüftung gem. BTGA-Regel 3.002

Befüllung und Entlüftung gem. BTGA-Regel 3.002
"Geschlossene wassergeführte Heiz- und/oder
Kalt-/Kühlwasserkreisläufe in Gebäuden - Druckprüfung,
Spülen und Befüllen von Neuanlagen" der zuvor
beschriebenen gesamten Heizungsanlage über eine mobile
Nachfüllstation, einschließlich Nachentlüften und
-füllen der Anlage, einschließlich Kosten für die
mobile Nachfüllanlage (Heizungswasser nach VDI 2035).
Menge: 1,000 Stk

**09.8 Erstellung Revisionsunterlagen**
Erstellung Revisionsunterlagen

Erstellen von Revisionsunterlagen der Gesamtanlage per
PDF (Dokumentation) und CAD nach den Montagezeichnungen
unter Berücksichtigung der tatsächlichen
Einbausituation (Revisionszeichnungen). Übernahme aus
der abgeschlossenen Ausführungsplanung mit Angaben zur
Einstellung von Drossel- und Regelarmaturen
einschließlich Vermaßung von Trassen und Komponenten,
sofern für Wartung und Betrieb notwendig inkl.
Vermaßung aller wichtigen Details, Schnitte,
Strangschemata, usw.. Lieferung von farbiger Plots,
geschnitten, gefaltet, in beschrifteten DIN-A4-Ordner.

Aufbau und Inhalt der Dokumentationsunterlagen:
(3-fach Ausfertigung in Papierform, 1-fach im
PDF-Format/ Revisionszeichnungen zusätzlich
im DWG- u. DXF-Format in Datenform)

- Deckblatt
- Inhaltsverzeichnis
- Abnahmeprotokolle
- Einweisungsprotokolle
- Fachunternehmerbescheinigungen
- Produktunterlagen
- Berechnungsgrundlagen
  (Übernahme aus Ausführungsplanung)
- Anlagen- und Funktionsbeschreibung
  (Übernahme aus Ausführungsplanung)
- Bedienungs- u. Einbauanleitungen inkl. Datenblättern
- Instandhaltungsplan/ Anlagenbuch inkl. Aufstellung
  (Wartung usw.) gemäß VDI 3810
- Druckprobeprotokolle
- Spülprotokolle
- Funktions- und Inbetriebnahmeprotokolle
- Zulassung Brandschutzsysteme
- Übereinstimmungserklärungen Brandschutz
- Genehmigungs- und Abnahmeprotokolle
- VOB-Abnahmeprotokoll
- Revisionszeichnungen

Der Preis gilt für die gesamten Unterlagen.
Menge: 1,000 Stk

**09.9 Farbiges Anlagenschema Heizungsanlage**
Farbiges Anlagenschema Heizungsanlage

Farbiges Anlagenschema der Heizungsanlage
als DIN A0 Plot einlaminieren.

Komplett liefern und nach Angabe der Bauleitung
aufhängen, einschließlich Befestigungsmaterial.
Menge: 1,000 Stk

**09.10 Wartung gem. Instandhaltungsplan**
*** Bedarfsposition mit GB
Wartung gem. Instandhaltungsplan

Wartung gem. Instandhaltungsplan der zuvor
beschriebenen Gesamtanlage.
Der Aufbau, die Ausführung sowie die Leistung- und
Zeitintervalle sind gemäß dem Instandhaltungsplan
(siehe Revisionsunterlagen), sowie
den Herstellerangaben einzuhalten und
zusammenzustellen.

Kompletter Leistungsumfang für ein Jahr:

Der Bauherr behält sich vor, diese Position separat zu
vergeben.
Menge: 4,000 Jahr

**09.11 Kernbohrung Stahlbetonwand (Keller) d=220mm**
Kernbohrung Stahlbetonwand (Keller) d=220mm

Kernbohrung d=220mm in Stahlbetonwand
50cm Stärke herstellen (Außenwand), einschließlich
Bedienungspersonal, Vorhalten der Arbeitsgeräte und
Heranführung der Energie (Elt. und Wasser) sowie
Beseitigung des Schutts und Bohrkrone. Das anfallende
Bohrwasser ist abzusaugen und zu entsorgen,
Bohrhöhe ca. 3,00m.

Einzelne separat auszuführende Einsätze (außerhalb des
Ausführungszeitraums) können beauftragt werden,
entsprechende Kosten sind zu kalkulieren.
Menge: 2,000 Stk

**09.12 wie vor, jedoch 150mm**
wie vor, jedoch 150mm

wie vor, jedoch 150mm
Menge: 3,000 Stk

**09.13 wie vor, jedoch 100mm**
wie vor, jedoch 100mm

wie vor, jedoch 10mm
Menge: 2,000 Stk

**09.14 Ringraumdichtung DN65**
Ringraumdichtung DN65

Standard-Ringraumdichtung mit stufenloser
Supersegmentringtechnologie.

Geteilte Ringraumdichtung zur stufenlosen Abdichtung von neu
zu installierenden oder bereits verlegten Rohren in
Kernbohrungen oder Futterrohren.

Maße: Dichtbreite bis Ø250mm: 40mm
Dichtbreite bei Ø300mm: 50mm
Werkstoff: Pressplatten, Schrauben und Muttern:
Edelstahl rostfrei V2A (AISI 304L) oder V4A (AISI 316L);
Gummi: EPDM oder NBR
Lastfall: WU-Beton Beanspruchungsklasse 2
WU-Beton Beanspruchungsklasse 1
Dichtheit: gas- und wasserdicht; radonsicher
Werkstoffkombination: A2/EPDM55
Futterrohr/Kernbohrung Øi(mm): 150
Durchgänge: 1
Medienrohr Øa (mm): 70-112

Eigenschaften: optische und fühlbare Montagesicherheit durch
eingebaute Kontrollöffnung; integrierte
Supersegmentringtechnologie zur individuellen Anpassung auf
den Leitungsdurchmesser vor Ort; Segmente mit exakter
Durchmesserbeschriftung.

Fabrikat der Planung:  Hauff Technik
Modell-Nr.:  HSD150 SSG
  1x70-112
  b40 A2/EPDM55
Artikel-Nr.:  3030300064

oder gleichwertig

Angebotenes Fabrikat und Typ:
Nachweise sind mit dem Angebot einzureichen

'.........'
(vom Bieter einzutragen)

Wird bei der Fabrikats-/Typenabfrage keine
entsprechende Angabe gemacht, so gilt das vorgegebene
Leitfabrikat als verbindlich angeboten und wird
Vertragsbestandteil.
Wird ein anderes Fabrikat eingetragen, sind dem Angebot
entsprechende aussagekräftige Unterlagen / Datenblätter
beizufügen.

Komplett liefern und betriebsfertig in der Kernbohrung
montieren, einschließlich aller Zubehörteile sowie
Gleitmittel und Versiegelung. Die vorhandene Dämmung
(Kellerwand außen) gilt es anzupassen (Ausschnitt,
Befestigung etc.).
Die Verlegerichtlinien der Herstellers sind genauestens
zu beachten.
Menge: 2,000 Stk

**09.15 wie vor, jedoch DN50**
wie vor, jedoch DN50

wie vor, jedoch DN50
Menge: 1,000 Stk

**09.16 wie vor, jedoch DN200**
wie vor, jedoch DN200

wie vor, jedoch DN200
Menge: 2,000 Stk

**09.17 Ringraumdichtung Kabel**
Ringraumdichtung Kabel

Standard-Ringraumdichtung mit Segmentringtechnik.

Ringraumdichtung zur Abdichtung von Kabeln in
Kernbohrungen oder Futterrohren. Geteilte Ausführung
zur Abdichtung von neu zu installierenden oder bereits
verlegten Kabeln.

Maße: Dichtbreite: 40mm; Pressplatten: 5mm

Werkstoff:
Pressplatten, Schrauben, Muttern und Scheiben:
Edelstahl rostfrei V2A (AISI 304L), (V4A (AISI 316L)
auf Anfrage); Gummi: EPDM

Lastfall: WU-Beton Beanspruchungsklasse 1; WU-Beton
Beanspruchungsklasse 2; Wassereinwirkungsklasse
DIN 18533 W1.1-E; Wassereinwirkungsklasse
DIN 18533 W1.2-E;
Wassereinwirkungsklasse DIN 18533 W2.1-E;
Wassereinwirkungsklasse DIN 18533 W2.2-E

Dichtheit: gas- und wasserdicht; radonsicher

Werkstoffkombination: A2/EPDM50

Futterrohr/Kernbohrung Øi (mm):  100

Anzahl Kabel/Medium insgesamt:  5
Durchgänge:  2
  3

Medienrohr Øa (mm):  8-30
  4-16,5

Eigenschaften: Segmentringtechnik zur individuellen Anpassung
auf die Leitungsdurchmesser vor Ort

Fabrikat der Planung:  Hauff Technik
Modell-Nr.:  HSD150 SSG
  HRD100 SG 2x8-30
  3x4-16,5
  b40 A2/EPDM50
Artikel-Nr.:  2700103500

oder gleichwertig

Angebotenes Fabrikat und Typ:
Nachweise sind mit dem Angebot einzureichen

'.........'
(vom Bieter einzutragen)

Wird bei der Fabrikats-/Typenabfrage keine
entsprechende Angabe gemacht, so gilt das vorgegebene
Leitfabrikat als verbindlich angeboten und wird
Vertragsbestandteil.
Wird ein anderes Fabrikat eingetragen, sind dem Angebot
entsprechende aussagekräftige Unterlagen / Datenblätter
beizufügen.

Komplett liefern und betriebsfertig in der Kernbohrung
montieren, einschließlich aller Zubehörteile sowie
Gleitmittel und Versiegelung. Die vorhandene Dämmung
(Kellerwand außen) gilt es anzupassen (Ausschnitt,
Befestigung etc.).
Die Verlegerichtlinien der Herstellers sind genauestens
zu beachten.
Menge: 1,000 Stk
